# Brainergy Park Energie GmbH - Energiezentrale Brainergy Park Jülich Los 2 - Tiefbauleistungen 2. B
Angebotsaufforderung (GAEB DA XML 3.2, DA83)
Projekt: Brainergy Park Energiezentrale
Projektbezeichnung: Brainergy Park Energie GmbH - Energiezentrale  Brainergy Park Jülich  Los 2 - Tiefbauleistungen 2. B
Währung: EUR
Vergabeart: Offenes Verfahren
Auftraggeber: Brainergy Park Energie GmbH, Am Brainergy Park 3, 52428 Jülich
Erstellt mit: AVAPLAN, AVAPLAN win64bit 26.1.0.4335, 03.03.2026

## Besondere Vertragsbedingungen HSE-Mindestanforderungen, Baustellenordnung und SiGePlan
Unter HSE (Health, Safety und Environment) versteht der AG die Arbeitssicherheit und den Gesundheitsschutz, sowie den Umweltschutz und das Energiemanagement.

HSE-Mindestanforderungen für Partnerfirmen und Auftragnehmer, Baustellenordnung und der SiGePlan (welcher fortgeschrieben wird) des AG werden vom AN mit Angebotsabgabe akzeptiert und zum festen Vertragsbestandteil.

## Weitere Besondere Vertragsbedingungen
Maschinen
Alle zur Ausführung erforderlichen Baumaschinen, Geräte, Werkzeuge
und sonstige Betriebsmittel (elektr. Betriebsmittel etc.) sind auf
der Baustelle stets in ordnungsgemäß geprüftem Zustand zu betreiben.

Als verbindlich gelten die folgenden Gesetze, Verordnungen, Bestimmungen,
Richtlinien, Normen und Empfehlungen, jeweils in der neuesten,
gültigen Fassung:
- DGUV- Vorschriften

Soweit durch Einhaltung dieser Vorschriften etc. Kosten entstehen,
sind diese in den Einheitspreisen zu berücksichtigen. Der AN hat sich
über alle örtlichen Gegebenheiten, Bestimmungen und Vorschriften
selbst zu informieren und diese für seine Berechnungen und
Ausführungen heranzuziehen.

Allgemeine Darstellung der Bauaufgabe
(Baubeschreibung nach VOB/A §7)
Auf dem Grundstück der Brainergy Park Energie GmbH im Brainergy Park in Jülich sind im Rahmen der vorliegenden
Ausschreibung folgende Leistungen zu erbringen:
- Versorgungsgräben für Wärme-, Wasser- und Stromleitungen sowie Leerrohre und Microrohre
- Verlegung von Leerrohren inkl. Kabelzugschächten
- Setzen von Hülsen für Leuchtmaste
- Entwässerungskanäle und Schächte
- Versickerungsanlage (Vesickerungsmulde mit Rigole)
- Ungebundene Tragschichten für Verkehrsflächen
- Platten- und Einzelfundamente
- Standflächen für begehbare Stationen der Energieversorgung (Trafos, Mittelspannungs-Übergabestation), mit Doppelboden

Auf dem Baugrundstück befand sich das Kurzwellenzentrum Jülich der Deutschen Welle.
Alle Bauwerke wurden 2023 zurück gebaut. Nach Rückbau unterirdischer Bauwerke wurden die Hohlräume
mit RCL-Material verfüllt.
Bestehende sich in Betrieb befindende Systeme sind zu erwarten:
- vorhandene Schachtbauwerken
- und nach Abbruch verlegte Mittelspannungsleitungen sowie Glasfaserleitungen
Der AN hat vor Ausführung von Tiefbauarbeiten grundsätzlich selbst eine Leitungsauskunft einzuholen.

1. Technische Vorbemerkungen
1.1 Lage der Baustelle
Die Baustelle befindet sich im Interkommunalen Gewerbegebiet "Brainergy Park" in 52428 Jülich (Bebauungsplan Stadt Jülich Nr. A 28, TF 4.9).
Anschrift An der Deutschen Welle, 52428 Jülich

Die Anfahrt zur Baustelle erfolgt über die L 241 "Merscher Höhe".

1.2 Gleichzeitig laufende Bauarbeiten
Während der gesamten Bauzeit laufen Rohbau- und Ausbauarbeiten des Gebäudes "Energiezentrale".
Im Außenbereich werden technische Anlagen angeliefert und aufgestellt.
Zudem läuft die Montage der Rohrbrücke sowie diverse Arbeiten der Technischen Ausrüstung.

1.3 Für den Verkehr freizuhaltende Flächen
Die Zufahrt und Verkehrswege sind grundsätzlich frei zu lassen. Es
darf nur außerhalb von Baustraßen an den gekennzeichneten Flächen
gehalten oder geparkt werden. Grundsätzliche hat der AN keinen Anspruch auf Parkflächen auf dem Baufeld.

1.4 Stromanschlüsse
werden nicht zur Verfügung gestellt. Es obliegt dem AN, sich solche
unter Einsatz von Baustromverteilern mit Zwischenzählern
zu beschaffen.

1.5 Lage und Ausmaß überlassener Flächen und Räume
Lagerflächen werden nach Abstimmung zur Verfügung gestellt.
Die Zufahrten zu Baufeldern parallellaufender Bauarbeiten
müssen zwingend frei gehalten werden.

1.6 Besondere umweltrechtliche Vorschriften
Der Baumbestand im Baufeldbereich ist zu schützen.
Beschädigungen an Ast- und
Wurzelwerk sind zwingend zu vermeiden.

1.7 Besondere Vorgaben für die Entsorgung
Für die Beseitigung von Abwasser und Abfall, Bauschutt, Abfall und
Sonderabfall im Rahmen der im Leistungsverzeichnis beschriebenen
Leistungen gelten folgende Regelungen:

a) Vertragliche Festlegungen
Grundsätzlich gilt zunächst die Regelung über die Nebenleistungen
gemäß DIN 18 299 (VOB/C) Ziffern 4.1.1 und 4.1.2.
Der AN verpflichtet sich, im Bedarfsfall der Entsorgung von
schadstoffbelasteten Abfällen und Sonderabfällen die hierzu
erforderliche Transportgenehmigung nach § 12 (AbfG) bei den zuständig
Behörden einzuholen und dem Auftraggeber vorzulegen.
Ausgebaute Stoffe sind soweit möglich der Wiederverwendung zuzuführen.
Entsprechende Nachweise (Verwertungs-, Entsorgungsnachweise) sind
vorzulegen.

b) Verpackungsmaterialien
Transport-, Um- und Verkaufspackungen sind gemäß §§ 4, 5 Abs. 3, 6
Abs. 2 der Verpackungsverordnung vom AN zu seinen Lasten
zurückzunehmen und einer erneuten Verwendung zuzuführen.
Zuwiderhandlungen stellen eine Ordnungswidrigkeit im Sinne des § 18,
Abs. 1 Nr. 11 AbfG in Verbindung mit § 12 Verpackungsverordnung dar
und werden entsprechend den Bestimmungen des Gesetzes über
Ordnungswidrigkeiten geahndet. Etwaige Kosten sind in die
Einheitspreise der Leistungspositionen einzurechnen.

1.8 Im Baugelände vorhandene Anlagen
Auf dem Baufeld befinden sich keine vorhandenen Bauwerke.
Es ist bekannt, dass diverse Mittelspannungsleitungen und Glasfaserleitungen im Baufeld liegen.
Nach Herstellung der infrastrukturellen Erschließung sowie provisorischer Anlagen gilt:
Der AN hat durch Schutzmaßnahmen sicherzustellen, dass Beschädigungen
an den Leitungen, insbesondere Versorgungsleitungen
unterbleiben und haftet im Schadensfalle. Im Schadensfall sind der AG
und die zuständigen Stellen für die Leitungssysteme unverzüglich zu
informieren.

1.9 Hindernisse im Bereich der Baustelle.
Im Baubereich sind Hindernisse in Form von Altlasten und Versorgungsleitungen vorhanden.
Durch den AG wurde die Aufstellung einer Georadarsondierung veranlasst.
Es wurden Altlastenflächen und Leitungen sondiert.
Die Ergebnisse werden als Anlage übermittelt.
Zudem befinden sich vorhandene Bäume im Baufeld.
Des Weiteren werden bestehende Schachtbauwerke
im Rahmen der Baumaßnahme verfüllt.

1.10 Arbeitsschutz
Der Auftragnehmer verpflichtet sich, die zur Regelung des Arbeitsschutzes auf der Baustelle geltenden Gesetze, Verordnungen und das
berufsgenossenschaftliche Vorschriftenwerk zu beachten.

Mit Bezug auf DGUV Vorschrift 38 "Bauarbeiten" wird vom Bauherrn eine
Baustellenordnung aufgestellt. Die Baustellenordnung ist zwingend zu beachten
und mit Beauftragung fester Vertragsbestandteil.

Die Baumaßnahme wird von einem durch den Bauherrn beauftragten
Sicherheits- und Gesundheitsschutzkoordinator nach BaustellV begleitet.

1.11 Art und Umfang der vom AG verlangten Eignungs- u Gütenachweise.
Siehe Leistungspositionen und Hinweise im Leistungsverzeichnis. Die
Nachweise sind in ausreichendem zeitlichen Vorlauf dem Vertreter des
AG zur Prüfung und Freigabe zu übermitteln.

1.12 Böden
Die verdrängten Aushubböden werden voraussichtlich entsorgt. Aus
dem vorliegenden Bodengutachten ist bekannt,
dass die Aushubböden mit Bauschutt oder RCL-Material (Anteile bis zu >30%) durchsetzt sind,
so dass die Einstufung nach entsprechender Laboranalytik,
bei BM-0 bis >BM-F3 nach EBV ergab.
Im Detail siehe beiliegendes Bodengutachten.

1.13 Abfall
Der bei der Baustelle entstehende Abfall geht ins Eigentum des
Auftragnehmers über.

1.14 Aufmaß, Abnahme.
Das Aufmaß ist gemeinsam mit dem AG durchzuführen und in einer
Messurkunde (im PDF-Format) festzuhalten.

Nach Fertigstellung der Anlage hat der AN die förmliche Abnahme beim
AG schriftlich zu beantragen. Über die Abnahme der Anlage wird durch
den AG, bzw. dessen Vertreter ein Protokoll angefertigt. Als
Voraussetzung zur Abnahme sind die im nachfolgenden LV beschriebenen
Dokumentationsunterlagen vollständig zu übergeben.

1.15 Abrechnung
Die Abrechnung erfolgt nach vom AN zu erstellenden Aufmaßzeichnungen.
Die Form von Aufmaßzeichnungen und Tabellen ist vor Erstellung vom
AN beim AG zu erfragen und mit diesem abzustimmen. Der Auftragnehmer
führt das Aufmaßbuch; die Eintragungen sind vom Auftraggeber
gegenzuzeichnen. Die Leistungen werden lt. gemeinsamem Aufmaß
festgestellten Massen und den vertraglichen Einheitspreisen
abgerechnet. Alle Mengenansätze sind durchlaufend zu nummerieren.
Mengenermittlungen sind grundsätzlich kumuliert aufzustellen.

2. Zusätzliche technische Vorbemerkungen
2.1 Zwischenlagerung
Zwischenlagerung von Abbruchmaterial nur mit Gestellung eines
geeigneten Materialcontainers. Stand-/Lagerflächen für Bodenmieten
sind vorhanden und werden vom AG vor Ort zugewiesen.

2.1 Bautagesberichte
Der Auftragnehmer ist verpflichtet, Bautagesberichte zu führen und
diese der Bauüberwachung wöchentlich zu übergeben. Die
Bautagesberichte müssen die Angaben enthalten, die für die Ausführung
oder Abrechnung des Vertrages Bedeutung sein können, z. B. Wetter,
Temperaturen, Zahl
und Art auf der Baustelle beschäftigten Arbeitskräfte, Zahl und Art
der eingesetzten Großgeräte den wesentlichen Baufortschritt (Beginn und
Ende von Leistungen größeren Umfangs) bestimmte Arten der Ausführung
einschließlich kürzerer Unterbrechungen der Arbeitszeit mit Angabe
der Gründe, Unfälle, Behinderung und sonstige Vorkommnisse.

2.2 Schutzmaßnahmen
Schutzmaßnahmen von angrenzenden Bauteilen im Baufeld stehenden Bäumen
und der eigenen Leistung sind wenn im LV nicht anders beschrieben, Nebenleistungen
und werden nicht gesondert vergütet.

2.3 Arbeits- und Schutzgerüste
Arbeits- und Schutzgerüste, die für die eigene Leistung notwendig
sind, sind Nebenleistungen und werden nicht gesondert vergütet.

2.4 Kalkulationshinweis
In Ergänzung zu VOB/C wird darauf hingewiesen, dass die
Teilleistungen dieser Leistungsbeschreibung sich, wenn in der
Leistungsbeschreibung nicht anders beschrieben, auf die Lieferung und
betriebsfertige Installation verstehen. Erwähnung des gemäß VOB/C zu
erbringenden kompletten Leistungsumfangs je Position wird verzichtet.

2.5  Ansprechpartner
Vom AN ist sicherzustellen, dass ein deutschsprachiger, kompetenter
Ansprechpartner bei der Durchführung der Leistung ständig vor Ort
erreichbar ist.

2.6 Reinigung
Die Baustelle ist regelmäßig zu reinigen. Insbesondere die Fahrwege
sind für frei von Verschmutzungen zu halten. Die umweltgerechte
Entsorgung des anfallenden Reinigungsgutes obliegt dem AN.

2.7 Bauablauf und Rahmenterminplan
Der Bauablauf ist vor Baubeginn unter Einbeziehung des Bauherrn oder
seines Vertreters abzustimmen.
Die Arbeiten sind nach abgestimmtem Terminplan auszuführen, der vom
AN 7 Tage nach Auftragserteilung zur Abstimmung und Freigabe
vorzulegen ist.

2.8 Preisbildung
Alle für die vorstehend beschriebenen Leistungen entstehenden Kosten
sind in die Einheitspreise einzurechnen oder werden, soweit dort
explizit ausgewiesen, nach Positionen des Leistungsverzeichnisses
vergütet.

2.9 Materialbestellung
Vor Bestellung der Materialien sind die im LV angegebenen Mengen
durch den AN anhand der Pläne sowie zusätzlicher örtlicher Erhebung
zu prüfen. Die Vergütung nicht eingebauter Materialien ist
ausgeschlossen.

3. Beigefügte Unterlagen
Ausführungspläne (Vorabzug für die Ausschreibung)
Baugrundgutachten
Georadarsondierung
Unterlagen der Bezirksregierung zur Kampfmittelsondierung
SiGePlan
Baustellenordnung
HSE Mindestanforderungen

Ende Vorbemerkungen

## Allgemeine Vorbemerkungen
Die Baustelle befindet sich im Interkommunalen Gewerbegebiet "Brainergy Park" in 52428 Jülich (Bebauungsplan Stadt Jülich Nr. A 28, TF 4.9).
Anschrift An der Deutschen Welle, 52428 Jülich

Die Anfahrt zur Baustelle erfolgt über die L 241 "Merscher Höhe".

## Los 2 - Versickerungsanlage, Entwässerungsanlagen, Fundament
EP-Anteile: Löhne; Stoffe; Geräte; Sonstiges

### Abschnitt 1 Allgemeine Leistungen

#### Titel 1.1 Baustelleneinrichtung

**1.1.10 Beweissicherung durchführen.**
*** Pauschalposition
Beweissicherung durchführen.
Für alle Kosten, die entstehen, um ausreichendes
Beweissicherungsmaterial über die Beschaffenheit
vorhandener
Bausubstanzen und Einfriedungen zu beschaffen.
Anlagen: * alle Straßen und Wege, Zäune, Bäume
        * alle sonstigen Bereiche, die durch
  die Ausführung der Bauleistungen
  betroffen sein können
Durchführung aller Messungen,
Erstellung einer Foto- und Videodokumentation,
Abfassen eines Berichtes zu festgestellten Vorschäden
mit Angabe von Art, Umfang und genauer Lage der
Feststellungen.
Alle Maßnahmen erfolgen vor Baubeginn in Abstimmung
mit sowie im Beisein der Bauleitung sowie unter
Beteiligung der jeweiligen Eigentümer der
Bausubstanzen.
Übertragung aller Aufnahmen und Berichte
über den Sharepoin (Shared-Ordner) des Auftraggebers.
Zugangsdaten werden nach Auftragserteilung auf Anfrage
zur Verfügung gestellt.
Daten vor Baubeginn an den AG übergeben.
Menge: 1,000 psch

**1.1.20 Baustelle unter Beachtung der Baustellenordnung einrichten**
*** Pauschalposition
Baustelle unter Beachtung der Baustellenordnung des Auftraggebers einrichten
geprüfte Geräte, Werkzeuge und sonstige Betriebsmittel, die
zur vertragsgemäßen Durchführung der Bauleistungen
erforderlich sind, auf die Baustelle bringen,
bereitstellen
und - soweit der Geräteeinsatz nicht gesondert
berechnet wird - betriebsfertig aufstellen einschl.
der dafür notwendigen Arbeiten.
Die erforderlichen festen Anlagen herstellen.
Baubüros, Unterkünfte, WC-Anlagen und Waschräume,
Werkstätten,  Lagerschuppen und
dgl.,soweit erforderlich, antransportieren, aufbauen
und einrichten.
Strom-, Wasser-, Fernsprechanschluss sowie
Entsorgungseinrichtungen und dgl. für die Baustelle,
soweit erforderlich, herstellen.
Bei Bedarf Zufahrtswege zur Baustelle sowie
Lagerplätze, sonstige Platzbefestigungen und Wege im
Baustellenbereich anlegen.
Oberbodenarbeiten einschl. Beseitigen von Aufwuchs für
die Baustelleneinrichtung, soweit erforderlich,
ausführen.
Flächen beschaffen, sofern die vom AG zur Verfügung
gestellten nicht ausreichen.
Kosten für Vorhalten, Unterhalten und Betreiben der
Geräte, Anlagen und Einrichtungen einschl. Mieten,
Pacht, Gebühren und dgl. werden nicht mit dieser
Pauschale, sondern mit den Einheitspreisen der
betreffenden Teilleistungen vergütet.
Soweit nicht für bestimmte Leistungen (z.B.
Bedarfsleistungen) für das Einrichten der Baustelle
gesonderte Positionen im Leistungsverzeichnis
enthalten sind, gilt die Pauschale für alle Leistungen
sämtlicher Abschnitte des Leistungsverzeichnisses.
Menge: 1,000 psch

**1.1.30 Einrichtungen zur kompletten Verkehrssicherung**
*** Pauschalposition
Einrichtungen zur kompletten Verkehrssicherung
nach STVO sowie für die Baustellensicherung
bei der Ausführung der hier ausgeschriebenen Arbeiten
für die Dauer der Bauzeit.
Die Einrichtungen zur Verkehrssicherung sind unter
Aufrechterhaltung der Verkehrsführung
für den Baustellenverkehr auf den Baustraßen
sowie des Fußgängerverkehrs aufzubauen,
zu unterhalten und wieder abzubauen.
Verkehrszeichenplan erstellen und vom Bauherrn
genehmigen lassen.
Menge: 1,000 psch

**1.1.40 Quer- oder Längsabsperrung**
Quer - oder Längsabsperrung nach StVO / R SA / ZTV- SA mittels
TL- Absperrung ( H = 1,00 m ) liefern, aufstellen unterhalten und
nach Abschluss der Arbeiten abbauen.
Beleuchtung mittels doppelseitigen Warnleuchten.
Menge: 250,000 m

**1.1.50 Verkehrszeichen aufstellen**
Verkehrszeichen mit Pfosten und Bakenfüßen nach StVO für
die Regelung des Verkehrs gem. Anordnung aufstellen und
nach Abschluss der Arbeiten abbauen und abfahren.
Menge: 10,000 St

**1.1.60 Bauzaun H = 2,0 m im Baustellenbereich auf- und abbauen**
Bauzaun auf- und abbauen
mit Bauzaunelementen
Elemente mit 2-fach verschraubbarem Verschluss mit
Sicherheits-Verbindungsschellen,
Höhe 2000 mm,
einschl. Aufstellvorrichtung (Betonfüße o.ä.)
Material: Stahl, feuerverzinkt
Rohr: Durchmesser 35 mm
Maschenweite mit Drahtgittergewebe = 50 x 200 mm oder
kleiner
Zaunanlage einschl. erforderlicher Rolltore
mit Verschlussmöglichkeit über Kette / Schloß
Zaunanlage standsicher herstellen,
während der Bauzeit vorhalten und unterhalten
sowie nach Beendigung der Bauzeit entfernen.
70 v.H. des Preises werden nach Aufstellung,
der Rest nach Entfernen des Bauzaunes vergütet.
Ausführungslänge nach Wahl des AN für die von ihm
gewählte Baustelleneinrichtung
Menge: 150,000 m

**1.1.70 Baugrubenabdeckung Übergang**
Baugrubenabdeckung
für Fußgängerüberweg,
als Teilabdeckung,
geeignet für Brückenklasse 12 DIN 1072,
Maße der Abdeckung L/B in m 2,5 / 1,0,
Abdeckung mit Stahl,
Ausführung auf Anordnung der Bauleitung,
herstellen und beseitigen.
Menge: 15,000 St

**1.1.80 Baugrubenabdeckung Überfahrt**
Baugrubenabdeckung
für Grabenüberfahrt,
als Teilabdeckung,
geeignet für Brückenklasse 60 DIN 1072,
Maße der Abdeckung L/B in m 2,0/3,5,
Abdeckung mit Stahl,
Ausführung auf Anordnung der Bauleitung,
herstellen und beseitigen.
Menge: 10,000 St

**1.1.90 prov. Überfahrten, Breite 3,0 bis 5,0 m, Dicke bis 60 cm**
Fläche für provisorische Überfahrten oder Übergänge
herstellen,
nutzbare Breite über 3 bis 5 m,
Aufbau aus Schottertragschicht, Dicke bis 60 cm,
herstellen, unterhalten für die Dauer der Bauarbeiten
und beseitigen.
Menge: 100,000 m3

**1.1.100 Vermessungsarbeiten, Absteckung, Höhenfestpunkte und Bauvermessung**
*** Pauschalposition
Etwaige Vermessungsarbeiten sind vom AN eigenverantwortlich auszuführen
und in diese Prosition einzukalkulieren.

Dem AN werden die DWG/ DXF - Planunterlagen zur Verfügung gestellt.

Höhenbezugspunke und Einmesspunkte für die Absteckung, Hauptachsen, Deckenbücher etc. werden
zu Beginn der Baumaßnahme vom AG übergeben.

Pauschalvergütung für die eigenverantwortliche Vermessung während der gesamten Bauzeit.
Im Pauschalpreis enthalten ist:
- das Abstecken aller notwendigen Achsen / Trassen / Höhen für notwendige Arbeiten auf Grundlage der Planung
sowie unter Beachtung der örtlich vorhandenen Gegebenheiten (Abgleich mit Bestandshöhen).

Während der gesamten Bauausführung bis zur Fertigstellung
ist der AN für die Sicherung von selbst zu beschaffenden Vermessungspunkten und Grenzpunkten
verantwortlich. Diese Leistungen sind einzurechnen.
Bei Verschwinden von Festpunkten / Grenzpunkten sind diese auf eigene Kosten neu zu beschaffen.
Menge: 1,000 psch

**1.1.110 Kanalbestands- und Stutzenpläne erstellen**
*** Pauschalposition
Aufmessen der Schächte und Leitungsverläufe. Erstellung
von
entsprechenden Plänen sowie Lieferung von je einem
pausfähigen Original, je drei Ablichtungen und in
digitaler Form nach Angabe des AG. Schächte /
Schachtdeckel / Rohrachsen / Knickpunkte und Rohrenden
(Sohltiefen, Durchmesser),
auf UTM Koordinaten sowie auf Höhensystem
einmessen. Rohrenden zusätzlich auf Topographie
einmessen.
Menge: 1,000 psch

**1.1.120 Bestandsplan Leerrohrnetz erstellen**
*** Pauschalposition
Aufmessen der Kabelschächte und Leerrohrverläufe.
Erstellung von entsprechenden Plänen sowie Lieferung von je einem
pausfähigen Original, je drei Ablichtungen und in
digitaler Form nach Angabe des AG.
Kabelschächte / Schachtdeckel & Sohle / Leerohrachsen / Knickpunkte und Rohrenden
(mit Durchmesser),
auf UTM Koordinaten sowie auf Höhensystem
einmessen. Rohrenden zusätzlich auf Topographie einmessen.
Menge: 1,000 psch

**1.1.130 Bestandsplan Trinkwasserleitungen erstellen**
*** Pauschalposition
Aufmessen der Leitungsverläufe Trinkwasserleitungen sowie Schieber und Hydranten.
Erstellung von entsprechenden Plänen sowie Lieferung von je einem
pausfähigen Original, je drei Ablichtungen und in
digitaler Form nach Angabe des AG.
Sohlen / Rohrachsen / Knickpunkte und Rohrenden/ Schieber / Hydranten
(mit Durchmesser, Fabrikat und Typ),
auf UTM Koordinaten sowie auf Höhensystem
einmessen. Rohrenden zusätzlich auf Topographie einmessen.
Menge: 1,000 psch

**1.1.140 Bestands- und Dokumentationsunterlagen erstellen**
*** Pauschalposition
Dokumentation der durchgeführten Arbeiten in Form von Revisionsunterlagen.
Vorlage der Unterlagen digital als PDF, Pläne zusätzlich als DWG unmittelbar nach Abschluss der Arbeiten.
Die Übergabe digitaler Daten erfolgt über den Sharepoin (Shared-Ordner) des Auftraggebers. Zugangsdaten werden nach
Auftragserteilung auf Anfrage zur Verfügung gestellt.
Vorlage 14 Tage vor Abnahme der Leistungen.

Unterlagen zu allen
- verwendeten Baustoffen
- eingebauten Bauteilen
- Anlagen mit Technische Datenblätter,
- Prüfzeugnissen und Zulassungen,
- Lieferscheine,
- Wiegescheine,
- Entsorgungsnachweise,
- Versickerungsversuche,
- Wartungsvorschriften,
- Konformitätsbescheinigungen für Maschinen und Bauteile
- VDE- Bescheinigungen für Elektroanlagen
- Ergebnisse der Kontrollprüfungen der Eigenüberwachung
- Fachunternehmererklärung
- Trassierung und Darstellung von Versorgungsleitungen, Bauwerken und Leerrohrsystemen in einem Lageplan
- Technische Datenblätter, Betriebs- und Bedienungsanleitungen
Menge: 1,000 psch

**1.1.150 Baustelle räumen**
*** Pauschalposition
Baustelle räumen
von allen Geräten, Anlagen, Einrichtungen
Benutzte Flächen und Wege entsprechend dem
ursprünglichen Zustand unter Wahrung der
landschaftspflegerischen Belange ordnungsgemäß
instandsetzen.
Verunreinigungen beseitigen.
Soweit nicht für bestimmte Leistungen (z.B.
Bedarfsleistungen)
für das Räumen der Baustelle gesonderte Positionen im
Leistungsverzeichnis enthalten sind, gilt die
Pauschale für alle Leistungen sämtlicher Abschnitte
des Leistungsverzeichnisses.
Menge: 1,000 psch

#### Titel 1.2 Sicherheitsanweisungen

**1.2.10 Arbeits- und Sicherheitsanweisung erstellen**
*** Pauschalposition
Arbeits- und Sicherheitsanweisung erstellen
Spätestens 2 Wochen vor Arbeitsaufnahme sind
der verantwortlichen Baustellenleitung und dem SiGeKo
die folgenden Unterlagen zu übergeben:
-  Individuelle Gefährdungsbeurteilung nach
  Arbeitsschutzgesetz §§5,6 für die gewerkspezifischen

  Arbeiten bei dem BV .
-  Ausgefüllte und durch einen unterzeichnungsberechtigten
Verantwortlichen unterschriebene Unternehmererklärung.
-  Nachweise für die Bestellung der DGUV Koordinatoren
§6
  und der Übertragung von Unternehmerpflichten (nach
§ 13 Abs.
  2 ArbSchG i.V. mit § 9 Abs. 2 OWiG bzw. § 14  Abs.
2 StGB
  und nach §§ 2, 12 u. 13 der DGUV Vorschrift 1 mit
§§ 15 und
  209 SGB VII) vorzulegen.
-  Benennung der Sicherheitsfachkraft mit Nachweis.
-  Benennung der Ersthelfer mit Ausbildungsnachweis.
-  Erstellung von Abbruchanweisungen
-  Vorlage von Sicherheitsdatenblättern für verwendete
Baustoffe

Für die Ausführung aller Vertragsarbeiten sind dem
Bauherrn
und seinen Vertretern ein oder mehrere Koordinatoren
nach
DGUV Vorschrift 1 § 6 schriftlich zu benennen, der /
die
für die Einhaltung der Unfallverhütungsvorschriften
verantwortlich ist / sind.
Dieser ist für die Einhaltung der
Arbeitsschutzvorschriften
durch die ihm unterstellten Arbeitskräfte
(einschließlich
der Arbeitskräfte seiner Subunternehmer, vgl. DGUV
Vorschrift
1 § 6, UVV "Grundsätze der Prävention") zuständig.
Er ist verpflichtet, vor Beginn der Arbeiten und danach
regelmäßig das eingesetzte Personal über erforderliche Maßnahmen
zur Sicherheit und zum Gesundheitsschutz auf der Baustelle
zu unterweisen.

Anmelden der Arbeiten bei den zuständigen
Aufsichtsbehörden
Menge: 1,000 psch

### Abschnitt 2 Erdbau und ungebundene Tragschichten, Kanalbau, Versickerungsanlage, Versorgungsleitungen

#### Titel 2.1 Erdarbeiten und ungebundene Tragschichten

*Hinweis*
In der Leistungsbeschreibung bedeutet profilgerecht,
dass bei den Erdarbeiten folgende Abweichung vom
Sollmaß zugelassen ist, für Sohlen +/- 1 cm.

*Hinweis*
Die Mengenermittlung für die Abrechnung der Leistungen
erfolgt nach Aufmaß und Ausführungszeichnungen.
Abrechnungstiefe für Kanalgrabentiefen ist Oberkante
Frostschutzschicht bis Aushubsohle.
Mengen, die nach dem Längen- und/oder Flächenmaß
abzurechnen sind, werden durch horizontale Messung
ermittelt.

Für die Stärke des Verbaus werden grundsätzlich 2 x 20
cm abgerechnet. Eventuelle Mehrarbeiten sind in die
Einheitspreise einzurechnen.
Baugruben für Schachtbauwerke bis 2,0 m² lichte
Schachtgrundfläche werden nicht zusätzlich abgerechnet.
Die erforderlichen Mehrarbeiten sind in die
Einheitspreise einzurechnen. Im Gegenzug hierzu wird
die Schachtverdrängung bei den Verfüllpositionen nicht
abgezogen. Der Rohrgraben wird in Regelbreite von Mitte
Schacht bis Mitte Schacht durchgerechnet,
Rohrverdrängung und Auflager wird in Haltungslänge
abgezogen.

Die Sicherung des Erdplanums der Straße ist vom AN in
die Einheitspreise einzurechnen.

*Hinweis*
Die Leistungen werden abgerechnet nach DIN 18300 und
DIN EN 1610. Eventuell erforderliche
Mehraufwendungen für den AN sind in die entsprechenden
Positionen einzurechnen.

Die in den nachfolgenden Positionen beschriebenen
Aufbruch-/Abbruchmassen sind, sofern in den
Einzelpositionen nichts anderes ausgesagt ist,
entsprechend den Bestimmungen des
Abfallkreislaufwirtschaftsgesetzes zu behandeln.

Zur Kalkulation der Aushub- und Verbaupositionen wird
dem AN angeraten, dass bestehende Bodengutachten
einzusehen. Die hieraus resultierenden Erkenntnisse
beim Aushub und bei der Wahl des Verbaus sind in die
entsprechenden Positionen einzurechnen.

Sollte der AN einengende Bodenuntersuchungen
hinsichtlich der Bodenentsorgung, als Nachweis für die
vom Ihm gewählte Deponie benötigen, so sind diese im
Vorfeld der Entsorgung von Ihm zu veranlassen. Die
anfallenden Kosten sind in die nachfolgenden
Boden-Positionen einzurechnen. Die Ergebnisse sind der
Bauleitung in 2-facher Ausfertigung zur Verfügung zu
stellen.

Das Bodengutachten der Kramm Ingenieure GmbH & Co. KG
vom 25.03.2025 sowie die dem
Bodengutachten beigefügten Analyseergebnisse sind den
Entsorgungs-/Wiederverwertungswegen des AN zugrunde zu
legen.

**2.1.10 Gelände abräumen**
Baugelände abräumen,
in Teilflächen,
von Aufwuchs, Hecken, etc.,
das abgeräumte Material zu Lasten des AN entsorgen.
Ausführung: Auf Anordnung der BL.
Menge: 5000,000 m2

**2.1.20 Trassen untersuchen (Leitungsdetektion)**
Kabel- und Rohrleitungstrassen untersuchen,
Untersuchung mittels geeignetem Suchgerät oder
Detektor,
Tiefenwirkung bis 2 m,
Ausführung vor Beginn der Erdarbeiten,
vorgefundene Leitungen in Längs- und Querrichtung
in der Örtlichkeit markieren.
Art der Markierung nach Wahl des AN.
Ausführung in Teilabschnitten.
Menge: 500,000 m

**2.1.30 Unterbau lösen, seitlich lagern und wieder einbauen**
Bereits eingebauten Unterbau, aus Frostschutz- bzw. Schottertragschichtmaterial
lösen, seitliche lagern und nach der Verlegung der
des Kanals oder der Versorgungsleitungen wieder einbauen.
Menge: 350,000 m3

**2.1.40 Boden ausheben, Homogenbereich A-Aufschutt**
Boden der Gräben für Versickerungsanlage, Kanal- & Versorgungsleitungen,
Verkehrsflächen
profilgerecht als Einzelgraben ausheben, laden und
entsorgen.
Grabenböschung 45° bei Tiefen > 1,25 m
Aushubtiefe:  bis 2,00 m,
Sohlbreite der Gräben:  bis 3,50 m,
Homogenbereich:  Aufschutt-A gem. beigefügtem
Bodengutachten.
Zuordnung bis BM-F1 nach EBV
Menge: 1430,000 m3

**2.1.50 Boden ausheben, Homogenbereich B-Lößlehm**
Boden der Gräben für Versickerungsanlage, Kanal- & Versorgungsleitungen
profilgerecht als Einzelgraben ausheben, laden und
entsorgen.
Grabenböschung 45° bei Tiefen > 1,25 m
Aushubtiefe:  bis 2,50 m,
Sohlbreite der Gräben:  bis 3,50 m (bzw.im Bereich Versickerungsanlage deutlich größer),
Homogenbereich:  B-Lößlehm gem. beigefügtem
Bodengutachten.
Zuordnung bis BM-F1 nach EBV
Menge: 1150,000 m3

**2.1.60 Boden für Versickerungsanlage ausheben, Homogenbereich C-Terrassenablagerungen**
Boden der Gräben für Transportrigole im Bereich
Versickerungsanlage
profilgerecht als Einzelgraben ausheben, laden und
entsorgen.
Grabenböschung 45° bei Tiefen > 1,25 m
Aushubtiefe:  bis 5,00 m,
Sohlbreite der Gräben:  bis 6,50 m,
Homogenbereich:  C-Terrassenablagerungen gem. beigefügtem
Bodengutachten.
Zuordnung bis BM-0 nach EBV
Menge: 300,000 m3

**2.1.70 Boden mit Bauschuttanteilen >BM-F1 bis BM-F3 nach EBV entsorgen**
Boden mit Bauschuttanteilen entsorgen
Zuordnung
> BM-F1 bis BM-F3 nach EBV
gemäß Mischproben MP 3 im
beiliegendem Bodengutachten
auf eine zugelassene Bodendeponie
als Zulage zu den Erdaushubpositionen
Abrechnung gegen Vorlage der Entsorgungsnachweise
Menge: 600,000 m3

**2.1.80 Boden mit Bauschuttanteilen >BM-F3 nach EBV entsorgen**
Boden mit Bauschuttanteilen entsorgen
Zuordnung
>BM-F3 nach EBV
gemäß Mischprobe MP 1 im
beiliegendem Bodengutachten
auf eine zugelassene Bodendeponie
als Zulage zu den Erdaushubpositionen
Abrechnung gegen Vorlage der Entsorgungsnachweise
Menge: 100,000 m3

**2.1.90 Zulage Stahlbetonabbruch, maschinell**
Stahlbetonabbruch, als Zulage zum Bodenaushub.
Menge: 25,000 m3

**2.1.100 Zulage Beton-/Mauerwerkabbruch, maschinell**
Beton-/Mauerwerkabbruch, als Zulage zum Bodenaushub.
Menge: 30,000 m3

**2.1.110 Kabelkreuzung sichern**
Kabelkreuzung sichern
aus Hoch- und Niederspannungskabeln
erdverlegt,
unter Spannung,
Kabelaußendurchmesser bis 50 mm,
Anzahl der Kabel 1 - 5,
Länge der Einzelabschnitte über 1 bis 5 m,
Sicherung quer, diagonal oder längs im Graben
Tiefe der Kabelachse unter Gelände bis 1,00 m.
für die Dauer der Bauzeit zu sichern
und im Zuge der Verfüllung
gemäß den Vorschriften der Versorgungsträger zu
unterfüllen,
mit Sand zu ummanteln und mit Warnband zu sichern.
Als Zulage zum Grabenaushub.
Menge: 30,000 St

**2.1.120 Vorhandene Kabel sichern**
Vorhandene Kabel sichern.
Kabel sind in Betrieb
Kabel verlaufen in Längsrichtung der Grabentrasse
von Hand freizulegen,
für die Dauer der Bauzeit zu sichern
und im Zuge der Verfüllung
gemäß den Vorschriften der Versorgungsträger zu
unterfüllen,
mit Sand zu ummanteln und mit Warnband zu sichern.
Als Zulage zum Grabenaushub.
Menge: 200,000 m

**2.1.130 Handschachtung, Zulage**
Handarbeit
als Zulage zu den Aushubpositionen,
Ausführung nach besonderer Anordnung des AG.
Menge: 50,000 m3

**2.1.140 Suchschachtung**
Boden für Suchgraben ausheben,
zur Freilegung von Kabeln und Leitungen,
ab Geländeoberfläche,
Aushub seitlich lagern, verfüllen und verdichten,
Aushubtiefe bis 1,50 m,
Sohlenbreite über 0,4 bis 0,6 m.

Durchführung von Suchschachtungen nur in Abstimmung und
Freigabe mit der örtlichen Bauleitung.
Menge: 20,000 m3

**2.1.150 Beton C12/15, Kleinmengen**
Füllbeton, ungeschalt, aus Beton C 12/15 DIN EN 206-1,
DIN 1045-2.
Menge: 5,000 m3

**2.1.160 Offene Wasserhaltung herstellen**
Offene Wasserhaltung für Stau- / Hang - und Schichtenwasser.
Herstellung unterhalb der Rohrauflager.
inkl. Herstellung der erforderlichen Pumpensümpfe,
inkl. Lieferung und Betrieb der Tauchmotorpumpen,
inkl. Saug- / Druckrohrleitung.
Menge: 500,000 m

**2.1.170 Filterstabilen Natursteinschotter als Sickerpackung liefern und einbauen**
Filterstabilen Natursteinschotter als Sickerpackung
im Bereich der Kanal und Versorgungsgräben
liefern und einbauen
Menge: 50,000 m3

**2.1.180 Graben-/Schachtverbau**
*** Bedarfsposition mit GB
Verbau für Gräben und Schächte herstellen. Verbau nach
Wahl des AN.
Insofern kein Normverbau eingesetzt wird, ist vom AN
eine geprüfte statische Berechnung in 3-facher
Ausfertigung, zum gewählten Verbau, dem AG vorzulegen.
Sollten Verbauarten gewählt werden, welche durch rammen
oder rütteln eingebracht werden, so sind die Arbeiten
so zu steuern, dass die zulässigen Erschütterungen nach
DIN 4150 nicht überschritten werden. Entsprechende
Messungen sind in den Einheitspreisen einzurechnen.
Zur Kalkulation wird dem AN empfohlen beiliegendes
Bodengutachten zu lesen.
Bei Einsatz von Plattenverbau ist dieser grundsätzlich
dem Aushub
folgend abgesenkt/eingestellt werden und ist fest auf
die Grabensohle
aufzudrücken.
Abgerechnet wird die sichtbare Fläche des Verbaus, von
Grabensohle bis OK Graben + 5 cm. Eventuelle
Einspannungen in den Untergrund sind einzurechnen.
Homogenbereich  gem. Bodengutachten.
Verbau vorhalten und wieder beseitigen.
Verbautiefe bis 3,5 m
Sohlbreite zwischen den Bekleidungen: bis 3,0 m.
Menge: 750,000 m2

**2.1.190 Dränbetontragschicht C25/30 Bk0,3 D 20cm**
Dränbetontragschicht gemäß Merkblatt für
Dränbetontragschichten (DBT) und Merkblatt für
versickerungsfähige Verkehrsflächen M VV, ohne
RC-Baustoffe und industriell hergestellte
Gesteinskörnungen, C 25/30, Belastungsklasse RStO 12
Bk0,3, Dicke 20 cm liefern und im Bereich der
Baustelle einbauen.
Einbau nur in Abstimmung und
Freigabe mit der örtlichen Bauleitung.
Menge: 30,000 m2

**2.1.200 Planum herstellen**
Planum herstellen,
für Verkehrsflächen, einschl. Verdichtung,
zulässige Abweichung von der Sollhöhe +/- 2 cm.
Menge: 5000,000 m2

**2.1.210 Geotextil Vliesstoff GRK 4 verlegen**
Geotextil Vliesstoff GRK 4
zwecks Schichtentrennung verlegen
Überlappungsbreite mind. 50 cm,
Abrechnung in der Abwicklung der Bearbeitungsflächen,
Ausführung gemäß Ausführungszeichnung.
Menge: 2500,000 m2

**2.1.220 Bodenverbesserung durch Bodentausch, Fahrbahn**
Bodenverbesserung durch Bodenaustausch, unterhalb des
Erdplanums.
Ersatz des nicht geeigneten Materials durch vom AN zu
liefernden Baustoffgemisch aus natürlichem Gestein
ohne RC-Baustoffe, als Grobschlag Körnung
60/120
durch einwalzen in den Untergrund.
Einbaustärke ca. 25 cm.
Einbaubereich: Fahrbahn, Baustraße, Standfläche Fundamente und Bauwerke
gemäß Punkt. 13.2 Variante 1 Baugrundverbesserungsmaßnahmen
im beiliegenden Bodengutachten
Menge: 450,000 m3

**2.1.230 Schottertragschicht, Natursteinmaterial liefern und als Profilausgleich einbauen**
Schottertragschicht
aus Schotter-Splitt-Sand-Gemisch,
Körnung 0/32 oder 0/45, aus natürlichem Gestein
ohne RC-Anteil,
liefern und als Profilausgleich oder nach
Einbau nur in Abstimmung und
Freigabe mit der örtlichen Bauleitung.
Menge: 150,000 t

**2.1.240 Kalksteinsplitt 16/32 liefern und einbauen**
Kalksteinsplitt 16/32 liefern, in einer Stärke von 5,0 bis 6,0 cm
einbauen und einwalzen.
Menge: 3000,000 m2

**2.1.250 Frostschutzschicht 0/45, RC-1, herstellen 30 cm, Fahrbahn**
Frostschutzschicht in Fahrbahn,
Verformungsmodul EV2 mind. 120 MN/m2,
aus RC-1 nach EBV mit Nachweis
Körnung 0/45, herstellen,
Schichtdicke 30 cm.
Abgerechnet wird nach Auftragsprofilen.
Menge: 400,000 m3

**2.1.260 Schottertragschicht 0/45, RC-1, herstellen 15 cm, Fahrbahn**
Schottertragschicht in Fahrbahn,
Verformungsmodul EV2 mind. 150 MN/m2,
aus RC-1 nach EBV
Körnung 0/45, herstellen,
Schichtdicke 15 cm.
Abgerechnet wird nach Auftragsprofilen.
Menge: 400,000 m3

**2.1.270 Schottertragschicht nacharbeiten > 5 cm bis 15 cm, Fahrbahn und Nebenanlagen**
Schottertragschicht,
Verformungsmodul EV2 mind. 120 MN/m2,
aus Schotter-Splitt-Sand-Gemisch,
Körnung 0/32 oder 0/45, aus RC-1 nach EBV,
Schichtdicke > 5 cm bis 15 cm nacharbeiten.
Verschlammtes und/oder nicht mehr brauchbares
Material, ist aufzunehmen und zu entsorgen.
Überschüssiges Material innerhalb des Baufeldes transportieren
und als Profilausgleich oder nach Anweisung des AG einbauen.
Menge: 1500,000 m2

**2.1.280 Füllstoff Leitungszone und Auflager Versorgungsleitungen**
Füllmaterial Sand 0/2 mm einbauen
in Baugruben,
für Einbettung von Versorgungsleitungen,
profilgerecht in Lagen von max. 20 cm,,
mit vom AN zu liefernden, verdichtungsfähigen,
steinfreien, nicht bindigem Füllmaterial (Sand),
verdichten, Verdichtungsgrad DPr mind. 97 %.
Einbauhöhe bis 30 cm über Medium.
Gesamtstärke Einbau 40 cm bis 60 cm
Menge: 525,000 m3

**2.1.290 Restverfüllung Kanal- & Leitungsgraben mit Ersatzbaustoff, RC-1**
Verfüllen, profilgerecht in Lagen von max. 30 cm,
von Gräben, Schächten und Bauwerken
mit vom AN zu liefernden, verdichtungsfähigen, nicht
bindigem Füllmaterial Kiessand 0/32,
verdichten, Verdichtungsgrad DPr mind. 100 %.
RC-1 nach EBV mit entsprechendem Nachweis
Menge: 775,000 m3

**2.1.300 Rollkies 8/32, gewaschenes Natursteinmaterial liefern und einbauen**
Rollkies 8/32 als gewaschenes Natursteinmaterial,
profilgerecht in Lagen von max. 20 cm,
liefern und einbauen

Einbau im Bereich Versickerungsanlage
Menge: 150,000 m3

**2.1.310 Geotextil Vliesstoff, 200 g/m² liefern und einbauen**
Schicht aus Geotextilien, Vliesstoff, zum Filtern,
Durchlässigkeit 6,0 x  10^-3 m/s,
Einbau in Graben (Bereich Versickerungsanlage), Überlappungsbreite mind. 50 cm,
Abrechnung in der Abwicklung der Bearbeitungsflächen,
Ausführung gemäß Zeichnung.
Menge: 1300,000 m2

**2.1.320 Oberboden-Sandgemisch in Versickerungsanlage liefern und einbauen**
Versickerungsschicht in Versickerungsanlage
mit zu lieferndem Oberboden-Sand-Gemisch (Sandanteil 0/2 ca. 60%)
und auf horizontalen, geneigten und schrägen Flächen einbauen.
Auftragsdicke 0,30m.
kf-Wert = 1x10-5 m/s
Oberboden gesiebt und steinfrei
Oberfläche sauber und glatt abharken.
Versickerungsspezifische Anforderungen an das
einzubauende Oberboden Material:
der Mutterboden ist vor dem Einbau solange mit Sand zu
vermischen das eine ausreichende Filterwirkung und eine
Durchlässigkeit von mind. 1x10-5 m/s erreicht wird.

Die Beurteilung des Oberbodens erfolgt nach dem Einbau
durch vom AN durchzuführende Versickerungsversuche mit
Doppelringinfiltrometer einschl. Auswertung durch einen
Fachingenieur. Der AN hat sicherzustellen, dass die
geforderten Werte erreicht werden.
Menge: 700,000 m2

**2.1.330 Oberboden liefern und einbauen**
Oberboden liefern und profilgerecht einbauen
Abgerechnet werden die angedeckten Flächen.
Andeckung auf Böschungen, Seitenstreifen,
Trennstreifen, Mulden
Dicke der Andeckung 20 cm
Einbau im Bereich: Grünflächen neben Verkehrsflächen,
Versickerungs- oder Entwässerungsanlagen
Menge: 500,000 m3

**2.1.340 Vegetationsfläche planieren**
Vegetationsfläche planieren
unter Massenausgleich
Ab- /Auftragsdicke bis 10 cm,
zulässige Abweichung von der Sollhöhe +/- 5 cm.
Menge: 3000,000 m2

**2.1.350 Feinplanum für Rasenfläche herstellen**
Feinplanum für Rasenfläche herstellen
zulässige Abweichung von der Ebenheit 3 cm,
Anschlüsse an Kanten, Wege- und Platzbeläge
oberflächengleich,
Steine von mehr als 3 cm Durchmesser
und schwer verrottbare Pflanzenteile ablesen,
anfallende Stoffe getrennt auf der Baustelle lagern,
Bodengruppe 6 - 7 DIN 18915
Abgelesene Stoffe in Eigentum des AN übernehmen
und ordnungsgemäß entsorgen.
Menge: 3000,000 m2

**2.1.360 Rasen ansäen**
Rasen ansäen,
Gebrauchsrasen, RSM 2.3
Saatgutmenge 25 g/m2,
die Saatgutmischung ist mit Gräsersorten auszustatten,
die in der RSM/FLL in die höchste Eignungsstufe
eingeordnet sind, Nachweis der Beschaffenheit durch
Vorlage des Mischungsnummernbescheides.
Menge: 3000,000 m2

**2.1.370 Wasserbausteine liefern und einbauen**
Wasserbausteine liefern und Bereich der Versickerungsanlage einbauen.
Zweck=
Sohlbefestigung im Einlaufbereich unter den
Zulaufrohren sowie Böschungssicherung seitlich
neben dem Rohr und über dem Rohr.

Material= Wasserbausteine Größe CP 90/180.
versetzt in Beton C12/15.
Steine über dem Rohr per Hand verlegen.
Menge: 10,000 m2

**2.1.380 Findlinge aus Naturstein groß, 1,5 m bis 2,0 m, Gewicht bis 4 to liefern und versetzen**
Findlinge aus Naturstein liefern und Böschungskronen-Bereich der Versickerungsanlage versetzen.
Natursteinmaterial groß,
Abmessungen 1,5 m bis 2,0 m
Gewicht bis 4,0 Tonnen

liefern und versetzen
Menge: 40,000 St

#### Titel 2.2 Zulagen zu den Aushubpositionen - Begleitung durch einen Sachverständigen nach § 20 SprengG

*Hinweis: Zulagenbildung zu den Aushubpositionen*
Anpassung der Leistungswerte wegen der zusätzlich erforderlichen Begleitung
durch einen Sachverständigen nach § 20 SprengG (Feuerwerker)
aufgrund unklarer Gefährdung durch Kampfmittel. Vorsichtiges Ausschachten.
Annahme Leistungsminderung: Faktor 1/3 des regulären Leistungsansatzes

Gestellung des Sachverständigen nach § 20 SprengG (Feuerwerker) erfolgt bauseits

**2.2.10 Zulage Leistungsminderung zu Pos.: 02.01.0030 Boden ausheben, Homogenbereich A-Aufschutt**
Menge: 1430,000 m3

**2.2.20 Zulage Leistungsminderung zu Pos.: 02.01.0040 Boden ausheben, Homogenbereich B-Lößlehm**
Menge: 1150,000 m3

**2.2.30 Zulage Leistungsminderung zu Pos.: 02.01.0050 Boden ausheben, Homogenbereich C-Terrassenablagerungen**
Menge: 300,000 m3

**2.2.40 Zulage Leistungsminderung zu Pos.: Handschachtung**
Menge: 50,000 m3

**2.2.50 Zulage Leistungsminderung zu Pos.: Mauerwerks-, Beton- und Stahlbetonabbruch**
Menge: 30,000 m3

**2.2.60 Zusätzliche Planumsebenen herstellen zur Kampfmitteluntersuchung, nach Anweisung des bauseits gestellten Feuerwerkers**
*** Bedarfsposition mit GB
Menge: 250,000 m2

**2.2.70 Stillstand der gesamten Kolonne, Stundenlohnansätze**
*** Bedarfsposition mit GB
Menge: 10,000 h

#### Titel 2.3 Kanäle, Schächte, Entwässerungsrinnen, Straßenabläufe und Kunststoffspeicherelemente

*Hinweis: KG 2000, Steckmuffensystem*

**2.3.10 Kanal KG 2000, DN 250, SN16, Steckmuffe**
Abwasserkanal DIN 4033 aus KG2000, DN 250, mit Steckmuffe
Nenn-Ringsteifigkeit SN 16 DIN EN ISO 9969,
liefern und verlegen.
Farbe: Regenwasser blau / Schmutzwasser grün
Menge: 20,000 m

**2.3.20 Kanal KG 2000 DN 200, SN16, Steckmuffe**
Abwasserkanal DIN 4033 aus KG2000, DN 200, mit Steckmuffe
Nenn-Ringsteifigkeit SN 16 DIN EN ISO 9969,
liefern und verlegen.
Farbe: Regenwasser blau / Schmutzwasser grün
Menge: 130,000 m

**2.3.30 Kanal KG 2000, DN 160, SN16, Steckmuffe**
Abwasserkanal DIN 4033 aus KG2000, DN 160, mit Steckmuffe
Nenn-Ringsteifigkeit SN 16 DIN EN ISO 9969,
liefern und verlegen.
Farbe: Regenwasser blau / Schmutzwasser grün
Menge: 60,000 m

**2.3.40 Kanal KG 2000, DN 110, SN16, Steckmuffe**
Abwasserkanal DIN 4033 aus KG2000, DN 110, mit Steckmuffe
Nenn-Ringsteifigkeit SN 16 DIN EN ISO 9969,
liefern und verlegen.
Farbe: Regenwasser blau / Schmutzwasser grün
Menge: 70,000 m

**2.3.50 Vollsickerrohr, geschlitzt KG 2000, DN 110, SN10, Steckmuffe**
Vollsickerrohr geschlitzt, DIN 4262-1 aus KG2000, DN 110, mit Steckmuffe
Nenn-Ringsteifigkeit SN 10 DIN EN ISO 9969,
Wassereindringfläche 220 cm2/m,
liefern und verlegen.
Farbe: grün
Menge: 100,000 m

**2.3.60 Zulage, Kanal KG2000 DN 110, Bogen**
Zulage zum Abwasserkanal aus KG2000, DN 110, für den
Einbau von Bögen.
Menge: 30,000 St

**2.3.70 Zulage, Kanal KG2000 DN 160, Bogen**
Zulage zum Abwasserkanal aus KG2000, DN 160, für den
Einbau von Bögen.
Menge: 10,000 St

**2.3.80 Zulage, Kanal KG2000 DN 200, Bogen**
Zulage zum Abwasserkanal aus KG2000, DN 200, für den
Einbau von Bögen.
Menge: 5,000 St

**2.3.90 Zulage, Kanal KG2000 DN 250, Bogen**
Zulage zum Abwasserkanal aus KG2000, DN 250, für den
Einbau von Bögen.
Menge: 5,000 St

**2.3.100 Passtücke als Zulage DN/OD 110 bis 250**
Passstücke für Rohrmaterial liefern und nach fachgerechtem
Ablängen einbauen.
Als Zulage zur Rohrleitung DN/OD 110 bis 250
Menge: 40,000 St

**2.3.110 Zulage, Kanal KG2000 DN 200/110, Abzweig**
Zulage zum Abwasserkanal aus KG2000 für den Einbau von
Abzweigen DN 200/110.
Menge: 3,000 St

**2.3.120 Zulage, Kanal KG2000 DN 160/110, Abzweig**
Zulage zum Abwasserkanal aus KG2000 für den Einbau von
Abzweigen DN 160/110.
Menge: 2,000 St

**2.3.130 Zulage, Kanal KG2000 DN 110/110, Abzweig**
Zulage zum Abwasserkanal aus KG2000 für den Einbau von
Abzweigen DN 110/110.
Menge: 5,000 St

**2.3.140 Zulage, Kanal KG 2000 DN 110 Überschiebmuffe**
Menge: 55,000 St

**2.3.150 Zulage, Kanal KG 2000 DN 160 Überschiebmuffe**
Menge: 10,000 St

**2.3.160 Zulage, Kanal KG 2000 DN 200 Überschiebmuffe**
Menge: 22,000 St

**2.3.170 Zulage, Kanal KG 2000 DN 250 Überschiebmuffe**
Menge: 3,000 St

**2.3.180 Zulage, Kanal KG2000 DN 160/110, Reduktion exzentrisch**
Zulage zum Abwasserkanal aus KG2000 für den Einbau von
exzentrischen Reduktionen DN 160/110.
Anordnung sohlgleich für Aufweitung des Rohrquerschnittes in Fließlichtung
Menge: 2,000 St

**2.3.190 Zulage, Kanal KG2000 DN 110, Verschlussteller**
Zulage zum Abwasserkanal aus KG2000, DN 110, für den
Einbau von Verschlussteller.
Menge: 10,000 St

**2.3.200 Zulage, Kanal KG2000 DN 160, Verschlussteller**
Zulage zum Abwasserkanal aus KG2000, DN 160, für den
Einbau von Verschlussteller.
Menge: 2,000 St

**2.3.210 Passstück DN 200 PP als Böschungsstück mit Froschklappe**
Passstück DN 200
als Böschungsstück mit Froschklappe
als Zulage zur Position Rohrverlegung
Menge: 1,000 St

**2.3.220 Passstück DN 250 PP als Böschungsstück mit Froschklappe**
Passstück DN 250
als Böschungsstück mit Froschklappe
als Zulage zur Position Rohrverlegung
Menge: 1,000 St

**2.3.225 Anschluss Regenfallrohr an Regenwasserleitung**
*** Pauschalposition
Regenfallrohre an Regenwasserleitungen anschließen.
Pauschalvergütung pro Fallrohranschluss, einzukalkulieren sind:
- Herstellung eines Kopflochs
- Lieferung und Montage von Material (Bögen, Passstücke etc.)
- Terminabstimmung und Koordination mit dem Dachdecker (Standrohrmontage)

Ziel: Regenwasserleitung aus PP darf im Endausbauzustand an der Oberfläche nicht sichtbar sein.
Menge: 6,000 psch

*Hinweis: Schachtbauwerke*

**2.3.230 Kunststoffschacht DN 600, Tiefe bis 1,6 m inkl. Abdeckung DN 600 Guss, Kl. B 125**
Kunststoffschacht rund, DN 600, PP
lichte Schachttiefe bis 1,60 m.
liefern und versetzen
inkl. Schachtabdeckung DN600 Guss, Kl. B 125, Einbau in Pflaster- oder Grünfläche
Einschl. Sauberkeitsschicht aus unbewehrtem Beton als
Normalbeton DIN 1045, C 12/15, d=10 cm.

für Schächte
- S02
Zulauf DN160 PP / Ablauf DN160 PP
- S03
Zulauf 1xDN160 PP / Ablauf DN160PP
- S04
Zulauf 1xDN160 PP / Ablauf DN160PP
- S05
Zulauf 1xDN160 PP & 1xDN110 PP/ Ablauf DN160PP
- R05
Zulauf 1xDN110PP / Ablauf DN200PP
- R04
Zulauf 1xDN150PP & 1xDN110PP / Ablauf DN200PP
-R05
Zulauf 1xDN200PP / Ablauf DN200PP
Menge: 7,000 St

**2.3.240 Schacht S01 als Fertigteil DN 1000, 2x Zulauf DN160, 1xAblauf DN160 im Bestand, Tiefe bis 1,00 m**
Schacht aus Beton-/Stahlbetonfertigteilen rund, DN 1000,
mit Schachtunterteil DN 1000, Schachtringen/Schachtrohr DN 1000,
Schachthals/Übergangsplatte DN 1000/DN 600,
Auflageringen DN 600, Bauteilverbindung mit Dichtringen
aus Elastomeren als Kompressionsdichtung, Dichtringe werkseitig fest eingebaut,
mit fest eingebautem Lastübertragungsring (innen),
feste Steigeinrichtungen, rutschsichere Steigbügel kunststoffbeschichtet
Gerinne gerade oder gekrümmt, Gerinne und Auftritt ausgekleidet mit Kanalklinkern DIN 4051,
Auftritt in: Scheitel- oder Kämpferhöhe, Gerinneführung nach ATV-DVWK A 157,

Zulauf für Rohre aus PP 2 x DN 160,
Ablauf für Rohre aus PP DN 160 (Ablauf als Bestandsrohr),
Aufwand für Anschluss der bestehenden Abwasserleitung an den Schacht ist einzukalkulieren
lichte Schachttiefe bis 1,00 m.

Einschl. Sauberkeitsschicht aus unbewehrtem Beton als
Normalbeton DIN 1045, C 12/15, d=10 cm.
Inklusive Schachtabdeckung DN600, Kl. B125, Einbau in Grünfläche

Für Schacht
- S01
Menge: 1,000 St

**2.3.250 Schacht als Fertigteil DN 1000, bis zu 3x Zulauf, Tiefe bis 1,30 m**
Schacht aus Beton-/Stahlbetonfertigteilen rund, DN 1000,
mit Schachtunterteil DN 1000, Schachtringen/Schachtrohr DN 1000,
Schachthals/Übergangsplatte DN 1000/DN 600,
Auflageringen DN 600, Bauteilverbindung mit Dichtringen
aus Elastomeren als Kompressionsdichtung, Dichtringe werkseitig fest eingebaut,
mit fest eingebautem Lastübertragungsring (innen),
feste Steigeinrichtungen, rutschsichere Steigbügel kunststoffbeschichtet
Gerinne gerade oder gekrümmt, Gerinne und Auftritt ausgekleidet mit Kanalklinkern DIN 4051,
Auftritt in: Scheitel- oder Kämpferhöhe, Gerinneführung nach ATV-DVWK A 157,

Zulauf für Rohre aus PP gem. nachstehender Auflistung,
Ablauf für Rohre aus PP gem. nachstehender Auflistung,

lichte Schachttiefe bis 1,30 m.

Einschl. Sauberkeitsschicht aus unbewehrtem Beton als
Normalbeton DIN 1045, C 12/15, d=10 cm.
Inklusive Schachtabdeckung DN600, Kl. D400, Einbau in Pflasterfläche

Für Schächte
- R01
Zulauf 2x DN 200 PP / Ablauf DN 250 PP
- R02
Zulauf 3x DN 110 PP / Ablauf DN 200 PP
- R03
Zulauf 1x DN 110 PP / Ablauf DN 160 PP
- R04
Zulauf 1x DN 200 PP & 1x DN 160 PP / Ablauf DN 200 PP
Menge: 4,000 St

**2.3.260 Provisorische Schachtabdeckung, Runde Stahlplatte, liefern, vorhalten und beseitigen**
Als provisorische Schachtabdeckung ist eine Runde Stahlplatte, Durchmesser passend zur jeweiligen Schachtöffnung
zwischen 5 und 30 cm unter Endausbauhöhe im Bauzustand anzubringen.

Im Rahmen der Herstellung von befestigten Oberflächen (Asphalt, Pflaster oder Rasengitterbelag) sowie Grünflächen
Provisorium entfernen und mit dem Schacht ausgeschriebene Schachtabdeckung fachgerecht anbringen.

Vorhaltedauer bis 6 Monate
Menge: 20,000 St

*Hinweis: Drainagekontrollschächte*

**2.3.270 Kunststoffschacht DN 300, Tiefe bis 1,0 m inkl. Abdeckung DN 300 Guss, Kl. B 125**
Kunststoffschacht als Drainagekontrollschacht
rund, DN 300, PP
lichte Schachttiefe bis 1,00 m.
liefern und versetzen
inkl. Schachtabdeckung DN300 Guss, Kl. B 125, Einbau in Spritzschutzstreifen aus Kies
Einschl. Sauberkeitsschicht aus unbewehrtem Beton als
Normalbeton DIN 1045, C 12/15, d=10 cm.

für Schächte
- D01
Zulauf 1xDN110PP-Vollsickerrohr / Ablauf 1xDN110PP-Vollsickerrohr
- D02
Zulauf 1xDN110PP-Vollsickerrohr / Ablauf 1xDN110PP-Vollsickerrohr
- D03
Zulauf 2xDN110PP-Vollsickerrohr / Ablauf 1xDN110PP-Vollsickerrohr
- D04
Zulauf 1xDN110PP-Vollsickerrohr / Ablauf 1xDN110PP-Vollsickerrohr
- D05
Zulauf 2xDN110PP-Vollsickerrohr / Ablauf 1xDN110PP-Vollsickerrohr
Menge: 5,000 St

*Hinweis: Entwässerungsrinnen & Abläufe*

**2.3.280 Entwässerungsrinne DN 110, überfahrbar**
Entwässerungsrinne für Oberflächenwasser
gemäß DIN EN 1433 / DIN 19580,
Klasse E 600,
Nennweite 100 mm,
Baulänge 0,5 bis 1,0 m Kastenrinne, U-Querschnitt,
mit mind. 0,5 % Eigengefälle,
mit Abdeckung aus Gusseisen EN-GJS, als Stegrost verschraubt,
mit Kantenschutz aus verzinktem Stahl,
mit verschraubter Arretierung, einschl. Fundament und
Ummantelung aus Normalbeton C 20/25 DIN EN 206,
DIN 1045-2, Expositionsklasse Bewehrungskorrosion,
ausgelöst durch Karbonatisierung XC4,
Expositionsklasse Frostangriff mit Taumittel XF2,
Ausführung gemäß Zeichnung.

Ausführung in Teillänge zu
inkl. Stirnwände und Rohranschlüsse DN 110 PP
inkl. ggf. erforderlicher Passschnitte
Menge: 15,000 m

**2.3.290 Straßenablauf 500/300 hoch, Kl. D**
Straßenablauf, 500 x 300 mm, Pultform, Kl. D liefern und inkl.
Aufsatz einbauen.
Menge: 1,000 St

*Hinweis: Kunststoffspeicherelemente (Versickerungsmodule)*

**2.3.300 Speicherelement Abmessungen: L x B x H: 800 x 800 x 660 mm, Speicherkapazität 95 %**
Speicherelement entsprechend DIN EN 17152-1 zur Zwischenspeicherung von Niederschlagswasser;
mit integriertem Inspektionskanal; mehrdimensional durchströmbar;
Speicherkapazität 95 %; Nettospeichervolumen 400 Liter pro Box;
mit integrierten Rastnocken zur Fixierung bei mehrlagigem Aufbau;
aus hochsteifem Polypropylen (PP); Farbe Schwarz;
belastbar bis Schwerlastverkehr SLW 60  bei geeignetem Straßenaufbau;
geregeltes Bauprodukt mit bauaufsichtlicher Zulassung
durch das Deutsche Institut für Bautechnik (DIBt),
mit Zulassung für Verkehrsbeanspruchungen bis einschließlich Belastungsklasse BK3,2 (RStO 12)
und zugelassenem Anwendungsbereich für unterirdische Versickerungs- und Rückhalteanlagen;
mit Anwenderfreigabe der DB InfraGO;
Nachweis für den Einbau unter dynamisch belasteten Verkehrsflächen;
Nachweis der Kurzzeitfestigkeit gemäß DIN EN 17150 mindestens 420 kN/m² mit Laststeigerungsrate 0,5 kN/(m²·s);
Nachweis der Langzeitbelastbarkeit nach DIN EN 17151 für eine Nutzungsdauer von 50 Jahren;
Nachweis der Belastbarkeit durch Typenstatik;
Vorlage einer prüffähigen statischen Berechnung unter Berücksichtigung der Langzeitwerte nach DIN EN 17151
sowie der maximal zu erwartenden Belastungen (im Bau- und Endzustand);
nachgewiesene Hochdruckspülbarkeit bis 120 bar;
Lebenszyklusanalyse mittels EPD nachgewiesen;

Abmessungen: L x B x H: 800 x 800 x 660 mm

Liefern und fachgerecht einbauen.
Menge: 555,000 St

**2.3.310 Speicherelement Abmessungen: L x B x H: 800 x 800 x 360 mm, Speicherkapazität 93 %**
Speicherelement entsprechend DIN EN 17152-1 zur Zwischenspeicherung von Niederschlagswasser;
mit integriertem Inspektionskanal; mehrdimensional durchströmbar;
Speicherkapazität 93 %; Nettospeichervolumen 220 Liter pro Box;
mit integrierten Rastnocken zur Fixierung bei mehrlagigem Aufbau;
aus hochsteifem Polypropylen (PP); Farbe Schwarz;
belastbar bis Schwerlastverkehr SLW 60
bei geeignetem Straßenaufbau;
geregeltes Bauprodukt mit bauaufsichtlicher Zulassung
durch das Deutsche Institut für Bautechnik (DIBt),
mit Zulassung für Verkehrsbeanspruchungen bis
einschließlich Belastungsklasse BK3,2 (RStO 12) und zugelassenem Anwendungsbereich für unterirdische Versickerungs- und Rückhalteanlagen;
mit Anwenderfreigabe der DB InfraGO;
Nachweis für den Einbau unter dynamisch belasteten Verkehrsflächen;
Nachweis der Kurzzeitfestigkeit gemäß DIN EN 17150 mindestens 420 kN/m² mit Laststeigerungsrate 0,5 kN/(m²·s);
Nachweis der Langzeitbelastbarkeit nach DIN EN 17151 für eine Nutzungsdauer von 50 Jahren;
Nachweis der Belastbarkeit durch Typenstatik;
Vorlage einer prüffähigen statischen Berechnung unter Berücksichtigung der Langzeitwerte nach DIN EN 17151
sowie der maximal zu erwartenden Belastungen (im Bau- und Endzustand);
nachgewiesene Hochdruckspülbarkeit bis 120 bar;
Lebenszyklusanalyse mittels EPD nachgewiesen;

Abmessungen: L x B x H: 800 x 800 x 360 mm

Liefern und fachgerecht einbauen.
Menge: 185,000 St

#### Titel 2.4 Leerrohrsystem und Kabelschächte

**2.4.10 Kabelschutzrohr DN 150 liefern und in Teillängen verlegen**
Kabelrohre aus PE-HD DN 150 liefern und in vorhanden Graben in Teillängen verlegen
als Flexrohr
geeignet zum Einziehen von LWL-Kabeln und Stromkabeln
Rohr DA 160 x 11,5 mm nach DIN EN 61386-24
Druckbeständigkeit min. 0,5 bar
bei 20 °C für 2 Std.
Farbe schwarz RAL 9005,
Innenfläche glatt;
Signierung mit Heißprägung in Kontrastfarbe:
[Hersteller] Kabelrohr PE-HD [Abmessung] DIN 8074 [Ma.-
Nr.] [Fertigungsdatum (6-stellig TTMMJJ)] [Meterzahl 4-
stellig].
Verlegung in Rohrgraben
Lieferaufmachung: Rohrenden mit Endkappen verschlossen.

inkl. erforderlicher Verbindung der Rohrabschnitte durch
Doppelmuffen mit beidseitigem Dichtring

Verlegung der Kabelrohre fachgerecht entsprechend ZTV-
TKNetz 10 und 12, DIN EN EN 1610
und Technischer Information des Herstellers.

Leerrohre mit Ziehdraht ausstatten
Menge: 500,000 m

**2.4.20 Kabelschutzrohr DN 100 liefern und in Teillängen verlegen**
Kabelrohre aus PE-HD DN 100 liefern und in vorhanden Graben in Teillängen verlegen
als Flexrohr
geeignet zum Einziehen von LWL-Kabeln und Stromkabeln
Rohr DA 110 x 8 mm nach DIN EN 61386-24
Druckbeständigkeit min. 0,5 bar
bei 20 °C für 2 Std.
Farbe schwarz RAL 9005,
Innenfläche glatt;
Signierung mit Heißprägung in Kontrastfarbe:
[Hersteller] Kabelrohr PE-HD [Abmessung] DIN 8074 [Ma.-
Nr.] [Fertigungsdatum (6-stellig TTMMJJ)] [Meterzahl 4-
stellig].
Verlegung in Rohrgraben
Lieferaufmachung: Rohrenden mit Endkappen verschlossen.

inkl. erforderlicher Verbindung der Rohrabschnitte durch
Doppelmuffen mit beidseitigem Dichtring

Verlegung der Kabelrohre fachgerecht entsprechend ZTV-
TKNetz 10 und 12, DIN EN EN 1610
und Technischer Information des Herstellers.

Leerrohre mit Ziehdraht ausstatten
Menge: 1130,000 m

**2.4.30 Trassenwarnband liefern und verlegen**
Trassenwarnband liefern und in vorhandenen Graben
verlegen.

Kennzeichnung in Abstimmung mit der örtlichen Bauleitung:
- Steuerkabel, Datenkabel, LWL: Farbe gelb, mit der Aufschrift "ACHTUNG KABEL"
- Stromkabel: Farbe rot, mit der Aufschrift „ACHTUNG STARKSTROMKABEL“
- Wasserleitung: Farbe blau, mit der Aufschrift "ACHTUNG TRINKWASSERLEITUNG"
- Fernwärmeleitungen: Farbe gelb, mit der Aufschrift "ACHTUNG FERNWÄRMELEITUNG"
Menge: 2500,000 m

**2.4.40 Mastlöcher mit Hülse bei Herstellung des Kabelgrabens herstellen**
Mastlöcher -bei Herstellung von Kabelgräben- herstellen

Abmessung Mastloch: ca. 70 x 70 x 170 cm.
Bodenaushub laden und entsorgen,
Beton C 12/15 liefern und 0,20 m einbauen,
Bodenhülse aus einem Leerrohr KG DN 400, Tiefe = 1,50 m (ab OK Endausbau),
liefern, einbauen und mit Beton C12/15 ummanteln,
Ankommendes und abgehendes Leerrohr DN 110 an Hülse DN 400 anschließen.
KG Kappe auf die Masthülse als Schutzvorrichtung setzen.

Ausführung gemäß Detail (Blatt A06)
Menge: 10,000 St

**2.4.50 Kabelzugschacht, Größe IV, 90x80 cm liefern und versetzen**
Kabelaufbauschacht Größe IV aus Stahlbetonfertigteilen ≥ C 35/45
90 x 80 cm im Lichten / 110 x 100 cm Außenmaß
Bauhöhe ca.  135 cm
Schachtabdeckung 70/70, Klasse D 400
Deckelrahmen inkl. Deckel lose auflegen / Fixierung erfolgt im Endausbau)

Die Fugen zwischen den Bauteilen sind mit Zementmörtel (MG III)
nach DIN 1045 Abschnitt 6.7.1 auszubilden.

Bodenplatte mit Sickerloch auf 30 cm Rollkies 8/32 Naturstein, gewaschen
liefern und im vorhandenen Versorgungsgraben
fachgerecht einbauen
Menge: 10,000 St

**2.4.60 Anschluss-System für Leeerohr DN 110 einbauen**
Anschluss-System für Leerrohre DN 110 einbauen zum Anschluss der
Leerrohre DN 110 an die Kabelschächte der Vorposition
Schachtanschlusselement mit Wanddurchführungsmuffen
Innendurchmesser 100 mm
inkl. Anschluss der Leerrohre an den Schacht
Menge: 50,000 St

#### Titel 2.5 Trinkwasserleitung

**2.5.10 Trinkwasserleitung DA 40x3,7 mm PE-100 RC, SDR 11, PN16 liefern und verlegen**
Trinkwasserleitung DA 40x3,7 mm PE-100 RC, SDR 11, PN16 liefern und verlegen
inkl. Druckprobe
Menge: 20,000 m

**2.5.20 Bogen DA 40, 15° bis 90° liefern und verschweißen**
Bogen DA 40, 15° bis 90° liefern und verschweißen als Zulage zur Vorposition
Menge: 3,000 St

**2.5.30 Elektroschweißmuffe DA 40 liefern und verschweißen**
Elektroschweißmuffe DA 40 liefern und verschweißen als
Zulage zur Vorposition
Menge: 2,000 St

**2.5.40 Einschweißflansch DA 40 liefern und verschweißen**
Menge: 1,000 St

**2.5.50 Zulage für Einführung der Trinkwasserleitung ins Gebäude**
*** Pauschalposition
Zulage für Einführung der Trinkwasserleitung ins Gebäude
über bestehende Einspartenhauseinführung
Menge: 1,000 psch

*Hinweis: Beprobung Trinkwasserleitung*

**2.5.60 Desinfektion der Trinkwasserleitung**
*** Pauschalposition
Desinfektion der Trinkwasserleitung
gemäß DVGW W 291 / W 557

Zwischen Gebäudeeinführung und dem Übergabeschacht
Menge: 1,000 psch

**2.5.70 Labortechnische Trinkwasserbeprobung**
*** Pauschalposition
Labortechnische Trinkwasserbeprobung nach VDI 6023
Menge: 1,000 psch

#### Titel 2.6 Ausstattung

**2.6.10 Spritzschutzstreifen herstellen**
Spritzschutzstreifen herstellen
mit Kies 16/32 als gewaschenes Natursteinmaterial,
Breite = 30 - 50 cm
inkl. Materiallieferung
Zwischen Gebäudesockel und Bordstein / bzw. Fundament
- Drain-Bahn Noppenbahn mit Drainagevlies verlegen
- Drainagevollsickerrohr und zugehörige Kontrollschächte werden separat vergütet
- Kies einfüllen und eben abziehen
- inkl. liefern und Setzen des Bordsteins (Tiefbord) mit Rückenstütze.
Ausführung in Teillängen
Menge: 100,000 m

**2.6.20 Umpflasterung Schachtdeckel LW 600 bis 620 bzw. 700 x 700**
Schachtabdeckung in Grünfläche oder in
Sickerfugenpflasterfläche umpflastern.
Schachtabdeckung
lichte Weite 600 mm bis 620 mm
bzw. 700 x 700 mm
Pflasterfläche: ca. 1,5 x 1,5 m
Pflaster 10x10x20, Farbe grau inkl. Schnitte
in Beton C 12/15 D=20 cm versetzt
Alternativ können Fertigteile als Umpflasterungssets
verwendet werden.
Menge: 6,000 St

*Hinweis: Rampe Versickerungsanlage*

**2.6.30 Feinplanum herstellen (Kleinflächen)**
Feinplanum herstellen und nachverdichten.
Menge: 50,000 m2

**2.6.40 Planum herstellen (Kleinflächen)**
Planum herstellen.
auf OK Grabenverfüllung
Max. Abweichung von der Sollhöhe +1/-1 cm.
Planum verdichten.
Tragfähigkeit mind. EV2 = 45 MN/m2
Ausführung in Teilflächen.
Menge: 50,000 m2

**2.6.50 Schottertragschicht d= 30 cm herstellen (Kleinflächen)**
Schottertragschicht herstellen
als kombinierte Frostschutz- und ungebundene
Tragschicht im Bereich von Wartungszufahrt Versickerungsanlage einbauen.

Schotter 0/45 max Anteil < 2 mm = 5 M-%
Verdichtungsgrad DPr mindestens 100 v.H.
Tragfähigkeit EV2 mind 80 MN/m2

Einbaudicke 30 cm auf Vlies aus Natursteinmaterialien
Einbau in Teilflächen
Menge: 30,000 m2

**2.6.60 Tiefbord 8/20 liefern und einbauen**
Tiefbord liefern und einbauen,
Tiefbord TB 8/20 aus Beton
Lieferlängen: TB 8/20 x 100 cm,
  TB 8/20 x 50 cm, nach Erfordernis
Ausführung: Basaltvorsatz grau (Stärke > 6 mm) mit Fase.
Oberfläche: unbehandelt
Tiefbord auf Betonfundament aus C 20/25, 20 cm dick,
mit einer 15 cm breiten Rückenstütze höhen- und
fluchtgerecht einbauen.
Menge: 25,000 m

**2.6.70 Bordsteine schneiden**
Bordsteine auf Paßmaß trennen,
Bordsteine 8/20 - 15/30,
Trennschnitt ebenflächig und senkrecht.
Menge: 5,000 St

**2.6.80 Rasengittersteine 60x40x10 cm, grau**
Rasengittersteine LxBxH = 60x40x10 cm auf ebenen und geneigten Flächen
herstellen,
Bereich: Wartungszufahrt Versickerungsmulde
Format: 60/40/10 cm
Farbe: grau
Oberfläche: unbehandelt mit Fase.
Bettung auf ebenen Flächen: 4 bis 5 cm Splitt-Sand-Gemisch.
Bettung auf geneigten Flächen: Dränbetont C25/30, D 15 cm
Fugenfüllmaterial bestehend aus Gemisch:
20 % Splitt 2/5
30 % Sand 0/2
50 % Oberboden
Menge: 30,000 m2

**2.6.90 Pflasterbelag schneiden, bis 10 cm**
Pflasterbelag schneiden, bis 10 cm
Betonsteinpflaster (Rechteckpflaster,
Betonverbundsteinpflaster oder Sickerfugenpflaster)
bei Anschlüssen durch sichtbaren, scharfen Schnitt
trennen.
Naßschnitt, mit elektr. oder Motorschneidegerät.
Schnitttiefe durchgängig bis 10 cm Stärke.
Menge: 20,000 m

**2.6.100 Füllmaterial Rasengitterfläche**
Füllmaterial für Rasengitterfläche nach Verlegung der
Rasengitterplatten liefern und einbauen.
Füllmaterial bestehend aus Gemisch:
20 % Splitt 2/5
30 % Sand 0/2
50 % Oberboden
Menge: 1,000 m3

#### Titel 2.7 Bauüberwachung

*Hinweis*
Vorbemerkungen

Zur Durchführung der Arbeiten stellt der AN das erforderliche
und geprüfte Gerät sowie erfahrene und arbeitsschutzrechtlich
unterwiesene Arbeitskräfte.
Die Versuche an einer vom AG bezeichneten Stelle durchführen.

Aufzeichnungen über Probeentnahmen bzw. Druck-,
Künzel-, Proctorversuche etc. nur in Anwesenheit des AG
anfertigen. Kontroll-Prüfungen nur auf besondere
Anordnung des AG durchführen.

Alle Versuche sind durch ein vom AG anerkanntes
Prüflabor ausführen und auswerten zu lassen.

Untersuchungsergebnisse sind in 2-facher Ausfertigung
einschl. Stellungnahme des Prüflabors zu übergeben.

**2.7.10 Lastplattendruckversuche**
Lastplattendruckversuche (30 cm Druckplatte)
durchführen. Hierzu hat der AN die für die Durchführung
dieses Versuches benötigten Geräte sowie ein
Belastungsfahrzeug (z.B. ausreichend beladener LKW) als
Gegengewicht für den Plattendruckversuch an den vom AG
bezeichneten Prüfstellen zu stellen. Ebenfalls sind vom
AN alle Vorbereitungsarbeiten zu leisten, auch evtl.
erf. Ausschachtungen etc.  .
Menge: 50,000 St

**2.7.20 Einstufungsuntersuchung an Böden durchführen (auf Anweisung des AG)**
*** Bedarfsposition mit GB
Einstufungsuntersuchung an Böden durchführen
Bodenproben entnehmen und zum Labor verfahren
Chemische Untersuchung von Bodenproben
an Probenahmestellen in Abstimmung mit dem AG
als Mischprobe Untersuchung nach
Ersatzbaustoffverordnung (EBV)
Durchführung durch akkreditiertes Labor
Vorlage des Prüfzeugnisses vor Beginn der Entsorgung.

Ausführung nur auf Anweisung des AG
Menge: 15,000 St

**2.7.30 Einstufungsuntersuchung an RC-1 Schotter durchführen**
*** Bedarfsposition mit GB
Einstufungsuntersuchung an RC-1 Schotter durchführen
Bodenproben entnehmen
und zum Labor verfahren
Chemische Untersuchung von Bodenproben
an Probenahmestellen in Abstimmung mit dem AG
als Mischprobe Untersuchung nach
Ersatzbaustoffverordnung (EBV)
Durchführung durch akkreditiertes Labor
Vorlage des Prüfzeugnisses mit
Dokumentationsunterlagen
Menge: 10,000 St

**2.7.40 Künzelversuche**
Künzelversuche nach DIN 4094 Blatt 1 und 2 durchführen.
Tiefe bis 2,50 m.
Menge: 10,000 St

**2.7.50 Versickerungsversuch mit Doppelringinfiltrometer Dichtungsschicht**
Versickerungsversuch mit Doppelringinfiltrometer:
Der Versuch wird im Erdbecken in den vom AG anzuzeigenden Stellen durchgeführt
und zwar auf der Dichtungsschicht (Tonböden) vor dem Einbau der Schutzschicht (Oberboden).
Einzurechnen sind:
-  Baustellenanfahrt und -einrichtung durch die Fachfirma
-  Versickerungsversuch mit dem Doppelringinfiltrometer auf der Bodenoberfläche, Einbautiefe bis max ca. 30 cm
-  Beschaffung und Vorhaltung von Wasser für die Durchführung der Versuche
-  Auswertung der Ergebnisse nach DIN 19682, Teil 7, Stellungnahme durch die Fachfirma
-  Wiederherstellung der Oberflächen in den ursprünglichen Zustand

Durchführung durch ein vom AG genehmigtes Prüflabor, einschl. der Stellungnahme durch einen
unabhängigen Sonderfachmann.
Menge: 5,000 St

*Hinweis: Hinweis Inspektion*
TV-Inspektion während der Baumaßnahme.
Die TV-Inspektion und die Dichtheitsprüfung sind vor
der Herstellung der Schwarzdecke bzw. Pflasterdecke
auszuführen.
Die nachfolgende Position Kamerabefahrung Hauptkanäle
gilt als Abnahme TV-Untersuchung nach Beendigung der
Baumaßnahme.
Die Inspektionsfirma muss das entsprechende Gütezeichen
des Güteschutz Kanalbau für die optische Inspektion (I)
und für die Dichtheitsprüfung (D) aufweisen.

Vorherige Reinigung der Kanäle und Schächte nur bei Bedarf in
Abstimmung mit der örtlichen Bauüberwachung!

**2.7.60 Kanäle DN 100 bis DN 250 reinigen**
Hauptkanäle DN 100 bis DN 250, mit Einsatz eines
kombinierten Hochdruckspül- und Saugfahrzeuges,
Pumpenleistung von 320 l/min bei 150 bar reinigen.
Die Spülleistung ist dem Verschmutzungsgrad der
Leitungen anzupassen. Für die Kalkulation ist von einem
25%-igen Verschmutzungrad auszugehen. Die
Wasserbetankung sowie die Abfuhr und Entsorgung des
Spülgutes ist in diese Position einzukalkulieren.
Nach der Reinigung muss eine einwandfreie
Zustandserkennung möglich sein.
Reinigung in einzelnen Teillängen außerhalb
des Gebäudes, inkl. An- und Abfahrt, dem erforderlichen
Bedienungspersonal und sämtlicher Nebenleistungen.
Menge: 380,000 m

**2.7.70 Kamerabefahrung neuer Kanäle DN/OD 110 bis 250**
Abwasserkanal durch Fernauge gem. DIN EN 13508-2
prüfen,
schriftlichen Bericht anfertigen und
Daten liefern nach ISYBAU- XML-Format,
aufzeichnen der Daten,
haltungsweise Erstellung von Inspektionsgrafiken,
einschl. Videodatei,
Format MPEG4,
Die Übergabe digitaler Daten erfolgt über den Sharepoin (Shared-Ordner)
des Auftraggebers. Zugangsdaten werden nach
Auftragserteilung auf Anfrage zur Verfügung gestellt.

Einmündungen und Beschädigungen einmessen
und fotografieren, Einmessen des Abstandes
zum Haltungsanfang in m, Haltungsanfang /
 -ende ist Mitte Schacht. Anlage muss während
der Befahrung durch entsprechende
Absperrungen an den Rohrzuläufen trocken
(nicht wasserführend) sein. Das Reinigen der
Anlagen (neu erstellte Anlagen des AN) ist
einzurechnen, für DN/OD 110 bis 250.
Menge: 380,000 m

**2.7.80 Sat-Befahrung Leitungen DN/OD 110 bis 160**
Abwasserleitung durch Fernauge gem. DIN EN 13508-2
prüfen, Befahrung der neu verlegten Leitungen mittels
abbiege fähiger Kamera mit Dreh-/ Schwenkkopf.
Befahrung ab Hauptkanal DN/OD 110 bis DN 200 bzw.
ab Schacht DN 300 bis DN 1000.
schriftlichen Bericht anfertigen und
Daten liefern ISYBAU- XML-Format,
straßenzugsweise aufzeichnen der Daten,
leitungsweise Erstellung von Inspektionsgrafiken,
einschl.
Videodatei, Format MPEG4,
Die Übergabe digitaler Daten erfolgt über den Sharepoin (Shared-Ordner)
des Auftraggebers. Zugangsdaten werden nach
Auftragserteilung auf Anfrage zur Verfügung gestellt.

Einmündungen und Beschädigungen einmessen
und fotografieren, Einmessen des Abstandes
zum Leitungsanfang in m, Leitungsanfang /
 -Schacht oder Abzweig im Hauptkanal.
Inspektionsende ist jeweils der Übergang zum
Entwässerungspunkt am oder im Gebäude
(Regenfallrohr, Straßenablauf, Entwässerungsrinne,
Revision im Gebäude, bzw. Endkappe)

Anlage muss während
der Befahrung durch entsprechende
Absperrungen an den Rohrzuläufen trocken
(nicht wasserführend) sein. Das Reinigen der
Anlagen (neu erstellte Anlagen des AN) ist
einzurechnen.
Menge: 50,000 m

**2.7.90 Schacht reinigen bis DN 1000, Tiefe bis 2,0 m**
Reinigungs- und Kontrollschächte DN 1000 bis DN 1000 bzw.
eckig, lichte Innenmaße von 0,80 m x 0,80 m
aus Betonfertigteilen, Mauerwerk oder Kunststoff mit Hochdruck-
Dampfstrahl reinigen.
Schmutzstoffe restlos beseitigen.
Schachttiefen: 1,00 bis 2,00 m.
Medium: Regen- und Schmutzwasserkanal.
Die Spülleistung ist dem Verschmutzungsgrad der
Kanalschächte anzupassen. Für die Kalkulation ist von einem
25%-igen Verschmutzungrad auszugehen. Die
Wasserbetankung sowie die Abfuhr und Entsorgung des
Spülgutes ist in diese Position einzukalkulieren.
Inkl. An- und Abfahrt des Spülfahrzeuges und dem Öffnen
und Verschließen der Kanalschachtabdeckung
Menge: 17,000 St

**2.7.100 Optische Schachtinspektionen durchführen, mit TV-Kamera**
Optische Inspektion gemäß Arbeitshilfen Abwasser 2022 der
Schachtbauwerke aus Mauerwerk- und Betonfertigteilen, rund
bzw. eckig, lichte Innenmaße von 2,00 m x 2,00 m bzw. bis
DN 2000, Schachttiefe bis 2,00 m, Einstiegsöffnung d = 625
mm, in Regen- und Schmutzwasserkanälen, Deckel
unverschraubt, Klasse D400 nach DIN 1229 und DIN EN 124,
durch Untersuchung mit TV-Kamera, Blickwinkel 360 vertikal
und horizontal, mit Verschwenkung während der Aufnahme.
Die Ergebnisse sind nach DIN EN 13508 zu dokumentieren.
Dokumentation inkl. Schachtfotos in 1-facher
Papierausfertigung sowie digital im Austauschformat XML
nach DWA-M 150 und als PDF.
Kamerasystem PANORAMO SI oder gleichwertig.
Menge: 17,000 St

**2.7.110 Dichtheitsprüfung Kanalleitung für DN/OD 110 bis 250**
Dichtheitsprüfung gem. DIN EN 1610 und DWA A 139
mit Luft als Strangprüfung,
DN/OD 110 bis 250, einschl. aller erforderlichen Anlagen,
Abdichtungen und Verankerungen,
Haltungen mit seitlichen Zuläufen, Verfahren LD.
Die Reinigung der Kanalrohre vor der Dichtheitsprüfung
ist einzurechnen.
Prüfungen werden nur in Anwesenheit des AG
durchgeführt.
Menge: 270,000 m

**2.7.120 Dichtheitsprüfung Schacht bis DN 1000**
Dichtheitsprüfung DIN EN 1610 sowie den erschwerten
Prüfbedingungen gem. DWA A 139 mit Wasser,
Wasser liefern und schadlos beseitigen.

Bauwerk: Schacht bis DN 1000
Maße nach Zeichnung.

Prüfungen werden nur in Anwesenheit des AG
durchgeführt.
Menge: 12,000 St

### Abschnitt 3 Versorgungsleitungen

#### Titel 3.1 Versorgungsgräben

*Hinweis*
In der Leistungsbeschreibung bedeutet profilgerecht,
dass bei den Erdarbeiten folgende Abweichung vom
Sollmaß zugelassen ist, für Sohlen +/- 1 cm.

*Hinweis*
Die Mengenermittlung für die Abrechnung der Leistungen
erfolgt nach Aufmaß und Ausführungszeichnungen.
Abrechnungstiefe für Kanalgrabentiefen ist Oberkante
Frostschutzschicht bis Aushubsohle.
Mengen, die nach dem Längen- und/oder Flächenmaß
abzurechnen sind, werden durch horizontale Messung
ermittelt.

Für die Stärke des Verbaus werden grundsätzlich 2 x 20
cm abgerechnet. Eventuelle Mehrarbeiten sind in die
Einheitspreise einzurechnen.
Baugruben für Schachtbauwerke bis 2,0 m² lichte
Schachtgrundfläche werden nicht zusätzlich abgerechnet.
Die erforderlichen Mehrarbeiten sind in die
Einheitspreise einzurechnen. Im Gegenzug hierzu wird
die Schachtverdrängung bei den Verfüllpositionen nicht
abgezogen. Der Rohrgraben wird in Regelbreite von Mitte
Schacht bis Mitte Schacht durchgerechnet,
Rohrverdrängung und Auflager wird in Haltungslänge
abgezogen.

Die Sicherung des Erdplanums der Straße ist vom AN in
die Einheitspreise einzurechnen.

*Hinweis*
Die Leistungen werden abgerechnet nach DIN 18300 und
DIN EN 1610. Eventuell erforderliche
Mehraufwendungen für den AN sind in die entsprechenden
Positionen einzurechnen.

Die in den nachfolgenden Positionen beschriebenen
Aufbruch-/Abbruchmassen sind, sofern in den
Einzelpositionen nichts anderes ausgesagt ist,
entsprechend den Bestimmungen des
Abfallkreislaufwirtschaftsgesetzes zu behandeln.

Zur Kalkulation der Aushub- und Verbaupositionen wird
dem AN angeraten, dass bestehende Bodengutachten
einzusehen. Die hieraus resultierenden Erkenntnisse
beim Aushub und bei der Wahl des Verbaus sind in die
entsprechenden Positionen einzurechnen.

Sollte der AN einengende Bodenuntersuchungen
hinsichtlich der Bodenentsorgung, als Nachweis für die
vom Ihm gewählte Deponie benötigen, so sind diese im
Vorfeld der Entsorgung von Ihm zu veranlassen. Die
anfallenden Kosten sind in die nachfolgenden
Boden-Positionen einzurechnen. Die Ergebnisse sind der
Bauleitung in 2-facher Ausfertigung zur Verfügung zu
stellen.

Das Bodengutachten der Kramm Ingenieure GmbH & Co. KG
vom 25.03.2025 sowie die dem
Bodengutachten beigefügten Analyseergebnisse sind den
Entsorgungs-/Wiederverwertungswegen des AN zugrunde zu
legen.

**3.1.10 Handschachtung, Zulage**
Handarbeit
als Zulage zu den Aushubpositionen,
Ausführung nach besonderer Anordnung des AG.
Menge: 50,000 m3

**3.1.20 Suchschachtung**
Boden für Suchgraben ausheben,
zur Freilegung von Kabeln und Leitungen,
ab Geländeoberfläche,
Aushub seitlich lagern, verfüllen und verdichten,
Aushubtiefe bis 1,50 m,
Sohlenbreite über 0,4 bis 0,6 m.

Durchführungen von Suchschachtungen nur in Abstimmung
und Freigabe mit der örtlichen Bauleitung.
Menge: 25,000 m3

**3.1.30 Kabelkreuzung sichern**
Kabelkreuzung sichern
aus Hoch- und Niederspannungskabeln
erdverlegt,
unter Spannung,
Kabelaußendurchmesser bis 50 mm,
Anzahl der Kabel 1 - 5,
Länge der Einzelabschnitte über 1 bis 5 m,
Sicherung quer, diagonal oder längs im Graben
Tiefe der Kabelachse unter Gelände bis 1,00 m.
für die Dauer der Bauzeit zu sichern
und im Zuge der Verfüllung
gemäß den Vorschriften der Versorgungsträger zu
unterfüllen,
mit Sand zu ummanteln und mit Warnband zu sichern.
Als Zulage zum Grabenaushub.
Menge: 20,000 St

**3.1.40 Vorhandene Kabel sichern**
Vorhandene Kabel sichern.
Kabel sind in Betrieb
Kabel verlaufen in Längsrichtung der Grabentrasse
von Hand freizulegen,
für die Dauer der Bauzeit zu sichern
und im Zuge der Verfüllung
gemäß den Vorschriften der Versorgungsträger zu
unterfüllen,
mit Sand zu ummanteln und mit Warnband zu sichern.
Als Zulage zum Grabenaushub.
Menge: 250,000 m

**3.1.50 Pumpe mit Elektromotor einbauen**
Pumpe mit Elektromotor einbauen,
umsetzen, vorhalten, betreiben, um- und ausbauen,
für Wasserhaltung von Regen-, Schichten- und
Grundwasser innerhalb der Baugrube,
Fördermenge über bis 5 m3/h,
geodätische Förderhöhe bis 5 m.
Rohrleitungen und Leitungen aus Schläuchen
werden nicht gesondert vergütet.
Es wird max. 1 Pumpe je Bauabschnitt vergütet.
Menge: 10,000 St

**3.1.60 Rohrleitung für Wasserhaltung**
Rohrleitung
als Provisorium für die Ableitung von Wasser der
Wasserhaltung,
nach Wahl des AN,
ein- und ausbauen
einschl. aller Armaturen, Form- und Paßstücke,
mit Anschluß an Pumpe aus Vorposition.
Ausführung nach Wahl des AN.
Menge: 250,000 m

**3.1.70 Füllstoff Leitungszone und Auflager Versorgungsleitungen**
Füllmaterial Sand 0/2 mm einbauen
in Baugruben,
für Einbettung von Versorgungsleitungen,
profilgerecht in Lagen von max. 20 cm,,
mit vom AN zu liefernden, verdichtungsfähigen,
steinfreien, nicht bindigem Füllmaterial (Sand),
verdichten, Verdichtungsgrad DPr mind. 97 %.
Einbauhöhe bis 30 cm über Medium.
Gesamtstärke Einbau 40 cm bis 60 cm
Menge: 200,000 m3

**3.1.80 Restverfüllung Leitungsgraben mit Ersatzbaustoff, RC-1**
Verfüllen, profilgerecht in Lagen von max. 30 cm,
von Gräben, Schächten und Bauwerken
mit vom AN zu liefernden, verdichtungsfähigen, nicht
bindigem Füllmaterial Kiessand 0/32,
verdichten, Verdichtungsgrad DPr mind. 100 %.
RC-1 nach EBV mit entsprechendem Nachweis
Menge: 200,000 m3

### Abschnitt 4 Stahlbeton-Fundamente

#### Titel 4.1 Stahlbeton Platten- und Einzelfundamente

*Hinweis: Hinweistext*
Betonierarbeiten dürfen erst nach erfolgreicher Abnahme der
Bewehrung durchgeführt werden. Alle diesbezüglich
erforderlichen Dispositionen trifft verantwortlich der AN. Die
Abnahmen sind zu protokollieren. Es ist grundsätzlich nur
Fertigbeton aus bekannten Lieferwerken zu verwenden.

Gemäß der jeweiligen Überwachungsklasse sind in
ausreichender Anzahl entsprechend Betonprobewürfel zu
fertigen. Das Anfertigen der Würfel und deren Prüfung gehen zu
Lasten des Unternehmers. Alle Prüfungsergebnisse sind bei der
Abnahme zu übergeben. Bei nicht erreichen der geforderten
Prüfungsergebnisse ist umgehend der AG zu informieren.

Ist aufgrund der Überwachungsklasse des Betons dieser
beim Einbau zu überwachen, ist die Veranlassung dieser
Überwachung und die daraus resultierenden Kosten
Leistung des AN.

**4.1.10 Trennlage, PE-Folie 0,5 mm**
Trennlage auf verdichtete Kiesfilterschicht, mit PE-Folie; Stöße überlappt.

Foliendicke: 0,5 mm
Stoßüberlappung : 15 cm
in Teilmengen, im Bereich der Einzelfundamente in Kleinmengen
Menge: 250,000 m2

**4.1.20 Schalung, glatt, Plattenränder**
Schalung für Plattenränder von Fundamentplatten, glatt, einhäuptig.

Plattenstärke: 25 cm bis 60 cm und 90 cm
in Teilmengen, im Bereich der Einzelfundamente in Kleinmengen
Menge: 75,000 m2

**4.1.30 Sauberkeitsschicht C 12/15, d=10cm**
Sauberkeitsschicht aus unbewehrtem Beton unter Gründungsbauteilen aller Art
(Einzel- und Streifenfundamente, Boden- und Fundamentplatten).
Betongüte: C 12/15
Expositionsklassen: X0
Überwachungsklasse: 1
Dicke: 10 cm
Menge: 250,000 m2

**4.1.40 Betonstahl B 500 B(S), 8 bis 12 mm**
Betonstabstahl B 500 B für Bauteile aus Ortbeton.
gemäß Stahlliste
Durchmesser: 8 mm bis 12 mm
im Bereich der Einzelfundamente in Kleinmengen
Menge: 2,500 t

**4.1.50 Betonstahlmatten B 500 A**
Betonstahlmatten B 500 A, als Lager- oder Listenmatten für Bauteile aus Ortbeton.
gemäß Stahlliste
im Bereich der Einzelfundamente in Kleinmengen
Menge: 7,500 t

**4.1.60 Unterstützungskörbe, DBV-BS-11-B-L**
Unterstützungskörbe, Abrechnung nach Stahllisten.

Ausführung: DBV-BS-11-B-L
Anzahl: 190 Stück
Länge: 380 m
Menge: 100,000 kg

**4.1.70 Bodenplatte C 30/37, d=25 cm**
Bodenplatte aus Beton, bewehrt, auf verdichteten Unterbau, Trennlagen oder Sauberkeitsschicht,
mit regelmäßig sichtbaren Schalungsstößen und gefasten Kanten.
Betonwarzen und Grate abgeschliffen. Oberfläche rau verrieben
Schalung und Bewehrung in gesonderter Position.
- Betongüte: C 30/37
  Expositionsklassen: XC4, XD1, XF1, WF
  Überwachungsklasse: 2
  Plattendicke: 25 cm
Menge: 170,000 m2

**4.1.80 Zulage, Aussparung Ø 15 cm in Bodenplatte für Leerrohreinführung herstellen**
Aussparung in Bodenplatte für Leerrohreinführung herstellen
Kreisrund, Durchmesser 15 cm

in Bodenplatte der Fernwärmeübergabestation d= 25 cm
als Zulage zur Vorposition
Menge: 2,000 St

**4.1.90 Zulage, Aussparung Ø 80 cm in Bodenplatte für Leerrohreinführung herstellen**
Aussparung in Bodenplatte für Einführung von Wärmeleitungen herstellen
Kreisrund, Durchmesser 80 cm

in Bodenplatte der Fernwärmeübergabestation d= 25 cm
als Zulage zur Vorposition
Menge: 1,000 St

**4.1.100 Zulage Kabeleinführung DN 250 KG 2000 in Bodenplatte**
Rohrleitung DN 250 KG 2000 einschl. Formteile liefern und herstellen, Bodenplatte Batteriecontainer zur Kabeleinführung
gemäß Ausführungsplan
Menge: 1,000 St

**4.1.110 Zulage, bauseits gestellten Montagebögen Fernwärme einbauen**
*** Pauschalposition
Zulage zur Vorposition für Einbau von zwei (2) bauseits gestellten Montagebögen Fernwärme im Rahmen der Herstellung der
Bodenplatte Fernwärmeübergabestation d= 25 cm
Menge: 1,000 psch

**4.1.120 Einzelfundamente C 30/37 in Kleinmengen**
Einzelfundamente aus Beton, bewehrt, auf verdichteten Unterbau, Trennlagen oder Sauberkeitsschicht,
mit regelmäßig sichtbaren Schalungsstößen und gefasten Kanten.
Betonwarzen und Grate abgeschliffen. Oberfläche rau verrieben
Schalung und Bewehrung in gesonderter Position.
- Betongüte: C 30/37
  Expositionsklassen: XC4, XF1XC4, XD1, XF1, WF
  Überwachungsklasse: 2
  Dicke: 60 bis 90 cm
Menge: 10,000 m3

**4.1.130 Schnurgerüst, Unterkonstruktion**
*** Pauschalposition
Schnurgerüst rings um die Fundamte erstellen, entsprechend den baurechtlichen Vorschriften, vorhalten und entfernen, einschl. erforderlicher, standfester Unterkonstruktionen sowie hierfür notwendiger Bohr-, Grab- und Aushubarbeiten. Ausführung in Abhängigkeit vom Bauablauf abschnittsweise für die einzelnen Bauteile.
Menge: 1,000 psch

**4.1.140 Frostschutzmatte 8 mm liefern und einbauen**
*** Bedarfsposition mit GB
Menge: 150,000 m2

#### Titel 4.2 Ring- und Fundamenterdung

*Hinweis*
Zum Leistungsumfang des AN gehört das Liefern und
Montieren der PTA-Schienen, das Anschließen der
Anschlussfahnen und Erstellung einer Erdungs- und
Potentialausgleichsanlage gemäß den Vorschriften des
VDE 0100 Teil 540 und VDE 0141 (über 1 kV) unter
Einbeziehung sämtlicher Kabelbahnen, Stahlteile,
maschinen- techn. Ausrüstung, Außenmastleuchten usw.
Sämtliche Verbindungen zu Anlagenteilen sind trennbar
zu erstellen. Leitungsabgänge von den PTA-Schienen
erhalten Zielbezeichnungen in dauerhafter Beschriftung.
Die Wirksamkeit der PTA-Anlage ist durch eine Messung
nachzuweisen.

Die einzelnen Erdungsanlagen, bestehend aus:
Fundamenterder, Tiefenerder und Ringerder sind mit
einem Stahlband/Bandstahl Wekstoffnummer 1.4571, 30 x
3,5 mm miteinander zu vermaschen. Jedes Bauwerk ist mit
mindestens zwei Anschlussstellen in die Vermaschung
einzubinden.
Die Verlegung des Bandstahles zur Vermaschung der
Erdungsanlagen ist weitestgehend in den bauseits
ausgeführten Rohr- und Kabelgräben auszuführen. Die
bauseits ausgeführten Gräben sind dem Lageplan der
Anlage zu entnehmen. In die Einheitspreise ist der
Koordinationsaufwand sowie zusätzliche An- und
Abfahrten mit einzukalkulieren.

Für die Erdung sind Ringerder um die Bauwerke zu
verlegen.

Bei allen Stoffen und Bauteilen soll nur genormtes
Material verwendet werden.

Normen
Für die Planung und Ausführung der Anlage mit einer
Blitzschutz-, Erdungs- und Potentialausgleichsanlage
sowie entsprechenden Blitz- und
Überspannungsschutzbeschaltung sind insbesondere
nachfolgende Bestimmungen in ihrer jeweils gültigen
Fassung zu berücksichtigen:

- DIN VDE 0100,
  Errichten von Niederspannungsanlagen

- DIN VDE 0141
  Erdung für Starkstromanlagen mit Nennspannungen über
  1 kV

- DIN VDE 0151
  Werkstoffe und Mindestmaße von Erdern bzgl. Korrosion

- DIN EN 62 305 (VDE 0185-305)
  Blitzschutz

- VDE V 0185-600
  Blitzschutz, Teil 600: Prüfung der Eignungvon
  beschichteten Metalldächern als natürlicher
  Bestandteil des Blitzschutzsystems

- DIN EN 62561-1 bis 7 (VDE 0185-561-1 bis 7)
  Blitzschutzsystembauteile (LPSC)

- DIN VDE 0675
  Überspannungsschutz

- VDE 0845
  Blitzschutz Telekommunikationsleitungen

- DIN 18014
  Fundamenterder

**4.2.10 Ringerder Rundstahl V4A**
aus rostfreiem Rundstahl, D=10mm,
innerhalb oder unterhalb der Sauberkeitsschicht bzw. im
Erdreich mit einer Mindesttiefe von 0,50m, verlegt.

in Teillängen im bauseits erstellten Erdgraben
fachgerecht verlegen.
Inkl. Koordination mit dem Tiefbau-Gewerk
Menge: 100,000 m

**4.2.20 Verbindungsklemme**
für  Kreuz-, T- und Parallelverbindungen
Klemmbereich:
Rd 10 mm und Flach 30 x 3,5 mm
Werkstoff V4A
liefern und montieren Fundamenterder, komplett mit
Kreuzverbinder, Korrosionsschutzbinde usw.
Menge: 25,000 St

*Hinweis*
Vorbemerkungen Fundamenterder

Liefern und fachgerecht verlegen von Fundamenterdern
gemäß DIN 18014:2023-06 in geschlossener Ringform
innerhalb der Fundamentplatten.
Ausführung mit verzinktem Bandstahl, mit mindestens 5
cm Betondeckung.
Verbindung mit der Bewehrung alle 2 m mittels
zugelassener Bewehrungsklemmen.
inklusive mindestens zwei Anschlussfahnen pro
Einzelfundament, korrosionsgeschützt ausgeführt,
Positionierung nach Vorgabe AG.
Kennzeichnung der Anschlussfahnen mit grün/gelber
PVC-Kappe gemäß DIN 18014.
Dokumentation mit Fotobelegen und Eintrag in das
Übergabeprotokoll sowie der gesamten
Dokumentationsunterlagen.

**4.2.30 Bandstahl, 30 x 3,5 mm**
aus verzinktem Bandstahl als Fundamenterder
einschließlich der Verbindungsklemmen nach DIN VDE 0185
(Abstand max. 2,0 m) zum Anschließen an die Bewehrung
sowie der erforderlichen Verbindungsklemmen für die
Stoßverbindung des Fundamenterder, Erder bis zum
Anschluss an die Fahnen geführt. Verlegung in
Betonbauteil.
Menge: 220,000 m

**4.2.40 Anschlussfahne V4A**
zum Anschluss an die Armierung von Fundamenten, oder
als Anschlussstelle für Ableitungen (Erdungsanlage),
mit Kunststoffabdeckung zum Schutz bei der Montage,
Die Position enthält weiterhin die Demontage der
Kunststoffabdeckung sowie das Entfernen von
Betonresten.
Länge außerhalb des Fundaments oder Erdreich bis 1,50 m
Menge: 30,000 St

**4.2.50 Tiefenerder V4A**
*** Bedarfsposition mit GB
zur Erdung von Potentialausgleichs- und
Blitzschutzanlagen.
Verwendbar und hergestellt nach
DIN EN 62561-2 und DIN 18014.
Durchmesser Ø: 20 mm

Ausführung gemäß Anforderung
inkl. Einsetzen ins Erdreich an geeigneter Stelle
Montage, Kleinmaterial und Prüfen inkl. Messprotokoll,

Länge  [m]  9,00
Menge: 3,000 St

**4.2.60 Prüfung**
Prüfung der gesamten errichteten Erdungsanlage
d.h. Fundament- und Ringerder.

Die Erdwiderstände sind an allen Trennstellen und
Erdungsfestpunkten zu messen. Alle gemessenen Werte
sind im Prüfbuch einzutragen.

Hinsichtlich der vorgenannten Messwerte ist der
gemessene Wert einzutragen. Die Angabe wie z.B. "< 1
Ohm" ist nicht ausreichend. Für diese Position ist der
Aufwand für ca. 10 Trennstellen einzukalkulieren.

In dem Messprotokoll ist ferner das Fabrikat, Typ und
die Seriennummer des Messgerätes einzutragen.

Das Messprotokoll einschließlich Prüfbuch ist dem AG
als pdf-Dokument zu übergeben.
Menge: 1,000 St

**4.2.70 Dokumentationsunterlagen Erdungsanlage**
*** Pauschalposition
Erstellung der Dokumentationsunterlagen der
Erdungsanlage.
Der Umfang der Dokumentation beinhaltet u.a.:

Darstellung aller Verbindungspunkte (Stöße) und
Anschlüsse an die Erdungsfestpunkte für die
beschriebene Erdungsanlage gemäß DIN 18014 (inkl. des
ausgefüllten Formblattes).
Lageplan im Maßstab 1:200 mit Angabe der Lage des
Fundament- und Ringerders sowie Anschlussfahnenen und
Erdungsfestpunkte. Die betreffenden Komponenten sind
lagerichtig im Grundriss einzutragen.
Prüfbuch
Bauteile-Listen mit Angabe von Fabrikat, Typ und
Bestellnummer

In dieser Position sind die folgenden Bauwerke bzw.
Anlagenteile zu berücksichtigen:
Fundament- und Ringerder
Oberflächenerder Kabeltrassen und Vermaschung

Vor Beginn der Montagearbeiten ist die Dokumentation
als Werk- und Montageplanung dem AG zur Prüfung
vorzulegen. Die Prüfanmerkungen sind entsprechend
einzuarbeiten. Dieser Sachverhalt ist in dieser
Position mit einzukalkulieren. Ferner sind für die
komplette Dokumentation, als sogenannte
Enddokumentation, zwei Revisionen mit einzukalkulieren.

Die Dokumentationsunterlagen sind dem AG in digitaler
Form im Dateiformat PDF und DWG zu übergeben.
Menge: 1,000 psch

### Abschnitt 5 Stundenlohnarbeiten

#### Titel 5.1 Stundenlohnarbeiten

*Hinweis: Hinweistext*
Es werden nur Stundenlohnarbeiten vergütet, die vom AG ausdrücklich angeordnet worden sind.
Hierüber sind tägliche Rapportzettel auszustellen und anerkennen zu lassen.
Nicht rechtzeitig vorgelegte Rapportzettel werden nachträglich nicht anerkannt.
Den Umfang der Arbeiten bestimmt der AG, die Zeit ihrer Ausführung,
die Zahl und Zusammensetzung der eingesetzten Arbeitskräfte und die Art der Geräte
bestimmt der AG in Abstimmung mit dem AN.

Anfahrtszeiten und Kosten werden nicht zusätzlich vergütet.

**5.1.10 Fachvorarbeiter/-in sämtliche Kosten/Zuschläge**
Stundenlohnarbeiten durch Fachvorarbeiter/-in
der Verrechnungssatz für die jeweilige Arbeitskraft umfasst sämtliche Aufwendungen wie Lohn- und Gehaltskosten, Lohn- und Gehaltsnebenkosten, Zuschläge, lohngebundene und lohnabhängige Kosten, sonstige Sozialkosten, Gemeinkosten, Wagnis und Gewinn.
Menge: 10,000 h

**5.1.20 Facharbeiter/-in sämtliche Kosten/Zuschläge**
Stundenlohnarbeiten durch Facharbeiter/-in
der Verrechnungssatz für die jeweilige Arbeitskraft umfasst sämtliche Aufwendungen wie Lohn- und Gehaltskosten, Lohn- und Gehaltsnebenkosten, Zuschläge, lohngebundene und lohnabhängige Kosten, sonstige Sozialkosten, Gemeinkosten, Wagnis und Gewinn.
Menge: 10,000 h

**5.1.30 Helfer/-in sämtliche Kosten/Zuschläge**
Stundenlohnarbeiten durch Helfer/-in
der Verrechnungssatz für die jeweilige Arbeitskraft umfasst sämtliche Aufwendungen wie Lohn- und Gehaltskosten, Lohn- und Gehaltsnebenkosten, Zuschläge, lohngebundene und lohnabhängige Kosten, sonstige Sozialkosten, Gemeinkosten, Wagnis und Gewinn.
Menge: 10,000 h

**5.1.40 LKW (20t, einschl. Fahrer) sämtliche Kosten/Zuschläge**
Stundenlohnarbeiten durch 20t-LKW, einschl. Fahrer
der Verrechnungssatz für die jeweilige Arbeitskraft umfasst sämtliche Aufwendungen wie Lohn- und Gehaltskosten, Lohn- und Gehaltsnebenkosten, Zuschläge, lohngebundene und lohnabhängige Kosten, sonstige Sozialkosten, Gemeinkosten, Wagnis und Gewinn.
Menge: 5,000 h

**5.1.50 Baugerät Bagger über 1,0 m3**
Stundenlohnarbeiten durch Baugeraete auf Anordnung des
AG ausfuehren.
Der Verrechnungssatz fuer das jeweilige Geraet umfasst
saemtliche Aufwendungen fuer den Einsatz, insbesondere
Geraetevorhalte- und Betriebsstoffkosten sowie
saemtliche Zuschlaege einschliesslich der Kosten fuer
das
Bedienungspersonal.
Der Verrechnungssatz gilt fuer das zum Zeitpunkt des
Abrufes einsatzbereit auf der Baustelle befindliche
Baugeraet.
Verguetet werden die tatsaechlich geleisteten
Arbeitsstunden.
Bagger ueber 1,0 m3.
Menge: 5,000 h

**5.1.60 Baugerät Rüttelplatte 0,75-1,3 t**
Stundenlohnarbeiten durch Baugeraete auf Anordnung des
AG ausfuehren.
Der Verrechnungssatz fuer das jeweilige Geraet umfasst
saemtliche Aufwendungen fuer den Einsatz, insbesondere
Geraetevorhalte- und Betriebsstoffkosten sowie
saemtliche Zuschlaege einschliesslich der Kosten fuer
das
Bedienungspersonal.
Der Verrechnungssatz gilt fuer das zum Zeitpunkt des
Abrufes einsatzbereit auf der Baustelle befindliche
Baugeraet.
Verguetet werden die tatsaechlich geleisteten
Arbeitsstunden.
Flaechenruettler (Ruettelverdichter) ueber 0,75-1,3 t.
Menge: 5,000 h

**5.1.70 An- und Abfahrt Saugbagger**
Menge: 5,000 Std

**5.1.80 Einsatz Saugbagger**
Einsatz Saugbagger
Bodenaushub mittels Saugbagger inkl. Abtransport und Entsorgung des Aushubbodens
Menge: 10,000 Std

**5.1.90 Straßenkehrmaschine**
Gestellung einer selbstaufnehmenden
Straßenkehrmaschine.
Sonst wie Anmerkung.
Menge: 10,000 h
